# Estação depuradora biológica de águas residuais

- Propriedade do ficheiro: CYPE INGENIEROS, S.A.
- Formato: FIEBDC-3/2002
- Moeda: EUR
- Custos indirectos: 3.00 %
- IVA: 23.00 %

## U Infra-estruturas no logradouro

### US Tratamento de águas residuais domésticas

#### USE Estações de tratamento de águas

**USE012** Ud Estação depuradora biológica de águas residuais, tecnologia VFL, capacidade para 400 utilizadores (população equivalente), carga média de matéria orgânica contaminante (DBO5) de 24 kg/dia e caudal máximo de água depurada de 60000 litros/dia.
Estação depuradora biológica de águas residuais, tecnologia VFL, capacidade para 400 utilizadores (população equivalente), carga média de matéria orgânica contaminante (DBO5) de 24 kg/dia e caudal máximo de água depurada de 60000 litros/dia, equipada com uma estação de bombagem, dois reactores biológicos tipo AT, dois compressores e um depósito de lamas. Totalmente instalada e em funcionamento, sem incluir a escavação, a nivelação nem o enchimento do tardoz.
Inclui: Marcação. Colocação da estação depuradora. Ligação com as redes de abastecimento de água, de saneamento e eléctrica. Colocação em funcionamento.
Critério de medição de projecto: Número de unidades previstas, segundo documentação gráfica de Projecto.
Critério de medição de obra: Medir-se-á o número de unidades realmente executadas segundo especificações de Projecto.

| Código | Un | Descrição | Rendimento | Preço | Importância |
|---|---|---|---|---|---|
| mt46edb010q | Ud | Estação depuradora biológica de águas residuais, tecnologia VFL, capacidade para 400 utilizadores (população equivalente), carga média de matéria orgânica contaminante (DBO5) de 24 kg/dia e caudal máximo de água depurada de 60000 litros/dia, equipada com uma estação de bombagem, dois reactores biológicos tipo AT, dois compressores e um depósito de lamas, segundo NP EN 12566-3. (material) | 1.000 | 103790.00 | 103790.00 |
| mq04cag010a | h | Camião com grua de carga máxima 6 t. (equipamento) | 2.318 | 49.45 | 114.63 |
| mo008 | h | Oficial de 1ª canalizador. (mão de obra) | 22.392 | 19.38 | 433.96 |
| mo107 | h | Ajudante de canalizador. (mão de obra) | 22.392 | 18.37 | 411.34 |
| mo003 | h | Oficial de 1ª electricista. (mão de obra) | 2.239 | 19.38 | 43.39 |
| mo102 | h | Ajudante de electricista. (mão de obra) | 2.239 | 18.37 | 41.13 |
| % | % | Custos directos complementares | 2 % | 104834.45 | 2096.69 |
|  |  | Custos directos |  |  | 106931.14 |
