# Reabilitação energética de fachada

- Propriedade do ficheiro: CYPE INGENIEROS, S.A.
- Formato: FIEBDC-3/2002
- Moeda: EUR
- Custos indirectos: 3.00 %
- IVA: 23.00 %

## Z Reabilitação energética

### ZF Paramentos verticais: adição de isolamento térmico

#### ZFV Sistemas de pano exterior para fachada

**ZFV020** m² Reabilitação energética de fachada, através de revestimento exterior de fachada sistema Placotherm V "PLACO" composto por isolamento de painel de lã mineral, Ecovent VN 035, segundo EN 13162, de 60 mm de espessura, revestido numa das suas faces com um véu preto, fixado mecanicamente, uma estrutura metálica de alumínio extrudido de montantes verticais de perfis em T e em L, de 1,8 mm de espessura com uma modulação de 600 mm, fixada ao suporte base com suportes e criando uma caixa de ar, sobre a que se aparafusa uma placa Aquaroc 13 de 12,5 mm de espessura, coloca-se fita de juntas Cinta Malla 160, e malha de reforço Malla 160, aderidas com argamassa polimérica de altas prestações, Weber.therm Base, cor cinzento, e aplica-se como revestimento, uma camada de primário e regulador da absorção Weber CS e uma camada de argamassa acrílica Weber.tene Stilo, de 2 a 3 mm de espessura, cor Blanco, acabamento em gota, entre os perfis e a placa será colocada uma lâmina flexível impermeável à água da chuva e permeável ao vapor de água, Tyvek Estándar.
Reabilitação energética de fachada, através de revestimento exterior de fachada sistema Placotherm V "PLACO" composto por isolamento de painel de lã mineral, Ecovent VN 035, segundo EN 13162, de 60 mm de espessura, revestido numa das suas faces com um véu preto, resistência térmica 1,75 m²°C/W, condutibilidade térmica 0,035 W/(m°C), colocado ao alto para evitar pontes térmicas, fixado mecanicamente e posterior vedação de todas as uniões entre painéis com fita de vedação de juntas, uma estrutura metálica de alumínio extrudido de montantes verticais de perfis em T e em L, de 1,8 mm de espessura com uma modulação de 600 mm, fixada ao suporte base com suportes de sustentação e de retenção, e criando uma caixa de ar de 30 mm de espessura mínima, sobre a que se aparafusa uma placa Aquaroc 13 de 12,5 mm de espessura, coloca-se fita de juntas Cinta Malla 160, e malha de reforço Malla 160, aderidas com argamassa polimérica de altas prestações, Weber.therm Base, cor cinzento, composto de cimento cinzento, resinas hidrófugas redispersáveis, inertes de granulometria compensada, aditivos e cargas minerais, e aplica-se como revestimento, uma camada de primário e regulador da absorção Weber CS, composto de aglutinantes orgânicos e pigmentos resistentes aos álcalis e uma camada de argamassa acrílica Weber.tene Stilo, de 2 a 3 mm de espessura, cor Blanco, acabamento em gota, composta de siloxanos, silicatos, resinas em dispersão aquosa, pigmentos orgânicos, fungicidas e aditivos especiais, entre os perfis e a placa será colocada uma lâmina flexível impermeável à água da chuva e permeável ao vapor de água, Tyvek Estándar. Incluindo p/p de parafusos e fixações. Totalmente montado.
Inclui: Marcação. Fixação dos soportes ao suporte base. Corte e preparação do isolamento. Fixação do isolamento. Fixação dos montantes. Colocação da tela impermeabilizante. Colocação e aparafusamento da placa à estrutura. Tratamento de juntas. Nivelação e alisamento com argamassa de juntas. Colocação da fita de juntas. Espalhamento da camada de argamassa base e colocação da malha de reforço. Aplicação da camada de primário. Aplicação da camada de argamassa com pistola de projecção.
Critério de medição de projecto: Superfície medida segundo documentação gráfica de Projecto, sem duplicar esquinas nem encontros, descontando as aberturas de superfície maior de 3 m².
Critério de medição de obra: Medir-se-á a superfície realmente executada segundo especificações de Projecto, sem duplicar esquinas nem encontros, descontando as aberturas de superfície maior de 3 m².

| Código | Un | Descrição | Rendimento | Preço | Importância |
|---|---|---|---|---|---|
| mt12ple300a | Ud | Suporte de sustentação de alumínio extrudido de liga 6063 e tratamento térmico T-66, com isolamento de polipropileno de 5 mm de espessura, para ruptura de ponte térmica, "PLACO", de 65 mm de comprimento. (material) | 0.460 | 6.26 | 2.88 |
| mt12ple310a | Ud | Suporte de retenção de alumínio extrudido de liga 6063 e tratamento térmico T-66, com isolamento de polipropileno de 5 mm de espessura, para ruptura de ponte térmica, "PLACO", de 65 mm de comprimento. (material) | 1.390 | 4.89 | 6.80 |
| mt12plt060 | Ud | Parafuso auto-perfurante de aço inoxidável para suporte, "PLACO", com cabeça hexagonal, de 19 mm de comprimento. (material) | 4.630 | 0.39 | 1.81 |
| mt16lvi030ajhh | m² | Painel de lã mineral, Ecovent VN 035 "ISOVER", segundo EN 13162, de 60 mm de espessura, revestido numa das suas faces com um véu preto, resistência térmica 1,75 m²°C/W, condutibilidade térmica 0,035 W/(m°C). (material) | 1.000 | 7.45 | 7.45 |
| mt12plt100 | Ud | Bucha de nylon com parafuso de aço galvanizado com cabeça hexagonal, "PLACO", de 10 mm de diâmetro e 80 mm de comprimento, para fixação de suportes. (material) | 2.310 | 1.34 | 3.10 |
| mt16aaa030 | m | Fita autocolante para vedação de juntas. (material) | 0.440 | 0.30 | 0.13 |
| mt12plp300 | m | Perfil em T de alumínio extrudido de liga 6063 e tratamento térmico T-66, "PLACO", de 1,8 mm de espessura, fornecido em barras de 6 m de comprimento. (material) | 0.830 | 9.77 | 8.11 |
| mt12plp310 | m | Perfil em L de alumínio extrudido de liga 6063 e tratamento térmico T-66, "PLACO", de 1,8 mm de espessura, fornecido em barras de 6 m de comprimento. (material) | 0.830 | 5.96 | 4.95 |
| mt28fvp030a | m | Lâmina flexível impermeável à água da chuva e permeável ao vapor de água, Tyvek Estándar "PLACO", de 1,5 m de largura, segundo NP EN 13859-2, fornecida em rolos de 50 m de comprimento. (material) | 1.100 | 3.62 | 3.98 |
| mt12plq010a | m² | Placa de cimento de alto rendimento, Aquaroc 13 "PLACO", de 12,5x1200x900 mm. (material) | 1.050 | 25.98 | 27.28 |
| mt12plq020b | Ud | Parafuso Aquaroc 32 "PLACO", com cabeça de trombeta, de 32 mm de comprimento, para instalação de placas de cimento sobre perfis. (material) | 20.000 | 0.08 | 1.60 |
| mt28mpc020e | kg | Argamassa polimérica de altas prestações, para a fixação e regularização de placas de isolamento térmico, Weber.therm Base "WEBER CEMARKSA", cor cinzento, composto de cimento cinzento, resinas hidrófugas redispersáveis, inertes de granulometria compensada, aditivos e cargas minerais. Segundo EN 998-1. (material) | 8.100 | 0.81 | 6.56 |
| mt28fvp010a | m | Fita de juntas de malha de fibra de vidro anti-álcalis, Cinta Malla 160 "PLACO", de 160 g/m² de massa superficial, de 100 mm de largura e 0,52 mm de espessura, fornecida em rolos de 50 m de comprimento. (material) | 25.000 | 0.26 | 6.50 |
| mt28fvp020a | m | Malha de reforço de fibra de vidro anti-álcalis, Malla 160 "PLACO", de 160 g/m² de massa superficial, de 1,1 m de largura e 0,52 mm de espessura, fornecida em rolos de 50 m de comprimento. (material) | 1.100 | 2.36 | 2.60 |
| mt28pcc060a1a | kg | Primário e regulador da absorção Weber CS "WEBER CEMARKSA", cor Blanco, composto de aglutinantes orgânicos e pigmentos resistentes aos álcalis. (material) | 0.200 | 5.11 | 1.02 |
| mt28mac020aa1a | kg | Revestimento acrílico Weber.tene Stilo "WEBER CEMARKSA", de 2 a 3 mm de espessura, cor Blanco, acabamento em gota. Segundo NP EN 15824. (material) | 2.000 | 4.81 | 9.62 |
| op00ato010 |  | Aparafusadora. | 1.000 | 0.00 | 0.00 |
| mo051 | h | Oficial de 1ª montador de sistemas de fachadas pré-fabricadas. (mão de obra) | 0.699 | 17.41 | 12.17 |
| mo097 | h | Ajudante de montador de sistemas de fachadas pré-fabricadas. (mão de obra) | 0.699 | 16.45 | 11.50 |
| % | % | Custos directos complementares | 2 % | 118.06 | 2.36 |
|  |  | Custos directos |  |  | 120.42 |
