# Pilar de madeira serrada

- Propriedade do ficheiro: CYPE Ingenieros S.A.
- Formato: FIEBDC-3/2016
- Programa: Gerador de preços para construção civil. CYPE Ingenieros, S.A.
- Data: 22/10/2021
- Moeda: EUR
- Custos indirectos: 3 %
- IVA: 23 %

## E Estruturas

### EM Madeira

#### EMS Pilares

**EMS020** m Pilar de madeira serrada.
Pilar de madeira serrada de pinheiro-bravo (Pinus pinaster) procedente de Portugal, de 140x140 mm de secção, classe resistente C18 segundo EN 338 e EN 1912, qualidade estrutural E segundo NP 4305; para classe de risco 4 segundo NP EN 335, com protecção contra agentes bióticos que corresponde com a classe de penetração NP4 segundo EN 351-1, com acabamento polido.
Inclui: Implantação e marcação de eixos, nos pontos de apoio dos pilares. Colocação e fixação provisória do pilar. Aprumo e nivelamento. Execução das uniões. Verificação final do aprume e dos níveis.
Critério de medição de projecto: Comprimento medido segundo documentação gráfica de Projecto, incluindo as entregas.
Critério de medição de obra: Medir-se-á o comprimento realmente executado segundo especificações de Projecto, incluindo as entregas. Consideram-se incluídos todos os elementos integrantes da estrutura assinalados nos desenhos e pormenores do Projecto.

| Código | Un | Descrição | Rendimento | Preço | Importância |
|---|---|---|---|---|---|
| mt07mee100kfG1fyd | m³ | Madeira serrada de pinheiro-bravo (Pinus pinaster) procedente de Portugal para pilares, de até 5 m de comprimento, de 140x140 mm de secção, classe resistente C18 segundo EN 338 e EN 1912, qualidade estrutural E segundo NP 4305; para classe de risco 4 segundo NP EN 335, com protecção contra agentes bióticos que corresponde com a classe de penetração NP4 segundo EN 351-1, com acabamento polido. (material) | 0.02 | 645.19 | 12.904 |
| mo048 | h | Oficial de 1ª montador de estruturas de madeira. (mão de obra) | 0.241 | 20.01 | 4.822 |
| mo095 | h | Ajudante de montador de estruturas de madeira. (mão de obra) | 0.121 | 19.53 | 2.363 |
| % | % | Custos directos complementares | 2 % | 20.089 | 0.402 |
|  |  | Custos directos |  |  | 20.491 |

Resíduos:
- colocação: mt07mee100kfG1fyd; factor de resíduo 0.006

## Recursos

**mt07mee100kfG1fyd** m³ Madeira serrada de pinheiro-bravo (Pinus pinaster) procedente de Portugal para pilares
Dados técnicos: Custo energético 17004.478 MJ; Emissão de CO2 -501.442 kg; Código LER 17 02 01; Massa do elemento 380 kg; Volume 0.345455 m3
Resíduos:
- embalagem: re170203 Plástico. (componente de resíduo); rendimento 0.04 kg; Código LER 17 02 03; Massa do elemento 1 kg; Volume 0.001667 m3
