# Remate de cornija de fachada, de pedra natural

- Propriedade do ficheiro: CYPE Ingenieros S.A.
- Formato: FIEBDC-3/2016
- Programa: Gerador de preços para construção civil. CYPE Ingenieros, S.A.
- Data: 23/05/2024
- Moeda: EUR
- Custos indirectos: 3 %
- IVA: 23 %

## H Remates e trabalhos auxiliares

### HR Remates de fachada

#### HRN De pedra natural

**HRN050** m Remate de cornija de fachada, de pedra natural.
Remate de cornija de mármore Rosa Aurora, em peças até 750 mm de comprimento, até 200 mm de largura e 20 mm de espessura, com pingadeira, face e bordo recto polido e brita aderida à superfície na sua face inferior; assente com argamassa de cimento, confeccionada em obra, com aditivo hidrófugo, dosificação 1:4; e enchimento de juntas entre peças e, se for o caso, das uniões com os muros com argamassa de juntas especial para pedra natural.
Inclui: Marcação da disposição das peças. Corte das peças. Colocação de réguas e fios de prumo fixados à parede. Colocação, aprumo, nivelamento e alinhamento. Enchimento de juntas e limpeza.
Critério de medição de projecto: Comprimento medido pelo seu maior desenvolvimento linear, segundo documentação gráfica de Projecto.
Critério de medição de obra: Medir-se-á, pelo seu maior desenvolvimento linear, o comprimento realmente executado segundo especificações de Projecto, incluindo o comprimento que se poderá perder em meias esquadrias.

| Código | Un | Descrição | Rendimento | Preço | Importância |
|---|---|---|---|---|---|
| mt08aaa010a | m³ | Água. (material) | 0.006 | 1.5 | 0.009 |
| mt01arg005a | t | Areia de pedreira, para argamassa preparada em obra. (material) | 0.008 | 18 | 0.144 |
| mt08cem011a | kg | Cimento Portland CEM II/B-L 32,5 R, cor cinzento, em sacos, segundo NP EN 197-1. (material) | 1.9 | 0.1 | 0.190 |
| mt08adt010 | kg | Aditivo hidrófugo para impermeabilização de argamassas ou betões. (material) | 0.038 | 1.2 | 0.046 |
| mt20rpn010pa | m | Remate de cornija de mármore Rosa Aurora, em peças até 750 mm de comprimento, até 200 mm de largura e 20 mm de espessura, com pingadeira, face e bordo recto polido e brita aderida à superfície na sua face inferior, segundo NP EN 771-6. (material) | 1.05 | 29.18 | 30.639 |
| mt09mcr220 | kg | Argamassa de enchimento de juntas para revestimentos, interiores ou exteriores, de pedra natural, polida ou para polir, composta de cimento, inertes à base de pó de mármore, pigmentos resistentes aos álcalis e aditivos especiais. (material) | 0.015 | 1.8 | 0.027 |
| mq06hor010 | h | Betoneira eléctrica com uma capacidade de amassadura de 160 l. (equipamento) | 0.006 | 3.45 | 0.021 |
| mo020 | h | Oficial de 1ª construção. (mão de obra) | 0.184 | 22.68 | 4.173 |
| mo113 | h | Operário não qualificado construção. (mão de obra) | 0.231 | 21.45 | 4.955 |
| % | % | Custos directos complementares | 2 % | 40.204 | 0.804 |
|  |  | Custos directos |  |  | 41.008 |

Resíduos:
- colocação: mt01arg005a Areia de pedreira, para argamassa preparada em obra; factor de resíduo 0.00501329
- colocação: mt08cem011a Cimento Portland CEM II/B-L 32,5 R, cor cinzento, em sacos, segundo NP EN 197-1; factor de resíduo 0.01512
- colocação: mt08adt010 Aditivo hidrófugo para impermeabilização de argamassas ou betões; factor de resíduo 0.055
- colocação: mt20rpn010pa; factor de resíduo 0.0141312
- colocação: mt09mcr220; factor de resíduo 0.07

## Recursos

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico. (componente de resíduo); rendimento 0.002 kg; Código LER 17 02 03; Massa do elemento 1 kg; Volume 0.001667 m3

**mt08adt010** kg Aditivo hidrófugo para impermeabilização de argamassas ou betões
Dados técnicos: Custo energético 71.130 MJ; Emissão de CO2 2.824 kg; Código LER 17 09 04; Massa do elemento 1 kg; Volume 0.000667 m3
Resíduos:
- embalagem: re170203 Plástico; rendimento 0.032 kg

**mt20rpn010pa** m Remate de cornija de mármore Rosa Aurora
Dados técnicos: Custo energético 21.214 MJ; Emissão de CO2 0.707 kg; Código LER 01 04 13; Massa do elemento 8.8 kg; Volume 0.005867 m3
Resíduos:
- embalagem: re170201 Madeira. (componente de resíduo); rendimento 0.009 kg; Código LER 17 02 01; Massa do elemento 1 kg; Volume 0.000909 m3
- embalagem: re170203 Plástico; rendimento 0.004 kg

**mt09mcr220** kg Argamassa de enchimento de juntas para revestimentos
Dados técnicos: Custo energético 7.725 MJ; Emissão de CO2 0.576 kg; Código LER 17 09 04; Massa do elemento 1 kg; Volume 0.000667 m3
Resíduos:
- embalagem: re150101 Embalagens de papel e cartão; rendimento 0.02 kg
- embalagem: re170201 Madeira; rendimento 0.005 kg
- embalagem: re170203 Plástico; rendimento 0.008 kg
