# Tubagem de distribuição de água, para circuito primário de sistemas solares térmicos

- Propriedade do ficheiro: CYPE Ingenieros S.A.
- Formato: FIEBDC-3/2016
- Programa: Gerador de preços para construção civil. CYPE Ingenieros, S.A.
- Data: 23/05/2024
- Moeda: EUR
- Custos indirectos: 3 %
- IVA: 23 %

## I Instalações

### IC Aquecimento, arrefecimento, climatização e A.Q.S.

#### ICS Sistemas de condução de água

**ICS013** m Tubagem de distribuição de água, para circuito primário de sistemas solares térmicos.
Tubagem de distribuição de mistura de água e anticongelante para circuito primário de sistemas solares térmicos formada por tubo de cobre rígido com parede de 1 mm de espessura e 13/15 mm de diâmetro, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tca400b | Ud | Material auxiliar para montagem e fixação das tubagens de cobre rígido, de 13/15 mm de diâmetro. (material) | 1 | 0.24 | 0.240 |
| mt37tca010be | m | Tubo de cobre rígido com parede de 1 mm de espessura e 13/15 mm de diâmetro, segundo NP EN 1057, com o preço incrementado em 20% relativamente a acessórios e peças especiais. (material) | 1 | 5.78 | 5.780 |
| mt17coe050bc | m | Manga isolante de espuma elastomérica, de 16 mm de diâmetro interior e 22,0 mm de espessura mm de espessura, à base de borracha sintética flexível, de estrutura celular fechada. (material) | 1 | 6.8 | 6.800 |
| mt17coe110 | l | Cola para manga isolante elastomérica. (material) | 0.025 | 19.01 | 0.475 |
| mo004 | h | Oficial de 1ª instalador de aquecimento. (mão de obra) | 0.238 | 23.31 | 5.548 |
| mo103 | h | Ajudante de instalador de aquecimento. (mão de obra) | 0.238 | 22.09 | 5.257 |
| % | % | Custos directos complementares | 2 % | 24.100 | 0.482 |
|  |  | Custos directos |  |  | 24.582 |

Resíduos:
- colocação: mt37tca010be; factor de resíduo 0.042459
- colocação: mt17coe050bc; factor de resíduo 0.0675535

## Recursos

**mt37tca010be** m Tubo de cobre rígido com parede de 1 mm de espessura e 13/15 mm de diâmetro
Dados técnicos: Custo energético 14.375 MJ; Emissão de CO2 0.277 kg; Código LER 17 04 01; Massa do elemento 0.39 kg; Volume 0.00026 m3

**mt17coe050bc** m Manga isolante de espuma elastomérica
Dados técnicos: Custo energético 3.138 MJ; Emissão de CO2 0.138 kg; Código LER 17 02 03; Massa do elemento 0.0327 kg; Volume 0.000054 m3
Resíduos:
- embalagem: re170203 Plástico. (componente de resíduo); rendimento 0.002 kg; Código LER 17 02 03; Massa do elemento 1 kg; Volume 0.001667 m3
