# Limitador de gases de petróleo liquefeitos (GPL)

- Propriedade do ficheiro: CYPE Ingenieros S.A.
- Formato: FIEBDC-3/2016
- Programa: Gerador de preços para construção civil. CYPE Ingenieros, S.A.
- Data: 11/02/2025
- Moeda: EUR
- Custos indirectos: 3 %
- IVA: 23 %

## I Instalações

### IG Gases combustíveis

#### IGW Elementos

**IGW015** Ud Limitador de gases de petróleo liquefeitos (GPL).
Limitador de pressão, de 10 kg/h de caudal nominal, 20 bar de pressão máxima de entrada e 1,75 bar de pressão de saída.
Inclui: Montagem, ligação e verificação do seu correcto funcionamento.
Critério de medição de projecto: Número de unidades previstas, segundo documentação gráfica de Projecto.
Critério de medição de obra: Medir-se-á o número de unidades realmente executadas segundo especificações de Projecto.

| Código | Un | Descrição | Rendimento | Preço | Importância |
|---|---|---|---|---|---|
| mt43acl060a | Ud | Limitador de pressão, de 10 kg/h de caudal nominal, 20 bar de pressão máxima de entrada e 1,75 bar de pressão de saída. (material) | 1 | 31.04 | 31.040 |
| mo010 | h | Oficial de 1ª instalador de gás. (mão de obra) | 0.268 | 25.32 | 6.786 |
| mo109 | h | Ajudante de instalador de gás. (mão de obra) | 0.268 | 23.99 | 6.429 |
| % | % | Custos directos complementares | 2 % | 44.255 | 0.885 |
|  |  | Custos directos |  |  | 45.140 |

## Recursos

**mt43acl060a** Ud Limitador de pressão, de 10 kg/h de caudal nominal, 20 bar de pressão máxima de entrada e 1,75 bar de pressão de saída
Dados técnicos: Custo energético 109.074 MJ; Emissão de CO2 6.856 kg
Resíduos:
- embalagem: re150101 Embalagens de papel e cartão. (componente de resíduo); rendimento 0.072 kg; Código LER 15 01 01; Massa do elemento 1 kg; Volume 0.001333 m3
