# Maciço de plantas

- Propriedade do ficheiro: CYPE INGENIEROS, S.A.
- Formato: FIEBDC-3/2002
- Moeda: EUR
- Custos indirectos: 3.00 %
- IVA: 23.00 %

## J Jardins

### JM Maciços de plantas e rock gardens

#### JMM Maciços de plantas

**JMM010** m² Maciço de plantas.
Maciço de Milefólio (Achillea millefolium) de 0,30-0,40 m de altura (4 ud/m²).
Inclui: Preparação do terreno com motocultor. Adubação do terreno. Plantação. Cobrir com húmus. Primeira rega.
Critério de medição de projecto: Superfície medida em projecção horizontal, segundo documentação gráfica de Projecto.
Critério de medição de obra: Medir-se-á, em projecção horizontal, a superfície realmente executada segundo especificações de Projecto.

| Código | Un | Descrição | Rendimento | Preço | Importância |
|---|---|---|---|---|---|
| mt48epa010a | Ud | Milefólio (Achillea millefolium) de 0,30-0,40 m de altura; fornecimento em contentor. (material) | 4.000 | 3.22 | 12.88 |
| mt48tie040 | kg | Húmus limpo crivado. (material) | 6.000 | 0.03 | 0.18 |
| mt48tie020 | kg | Adubo mineral complexo NPK 15-15-15. (material) | 6.000 | 0.85 | 5.10 |
| mt08aaa010a | m³ | Água. (material) | 0.050 | 1.53 | 0.08 |
| mq09mot010 | h | Motocultor 60/80 cm. (equipamento) | 0.055 | 3.08 | 0.17 |
| mo040 | h | Oficial de 1ª jardineiro. (mão de obra) | 0.110 | 22.68 | 2.49 |
| mo115 | h | Operário jardineiro. (mão de obra) | 0.275 | 21.45 | 5.90 |
| % | % | Custos directos complementares | 2 % | 26.80 | 0.54 |
|  |  | Custos directos |  |  | 27.34 |
