# Campo de futebol 3x3, sistema Compofútbol X-Tress "COMPOSAN INDUSTRIAL Y TECNOLOGÍA"

- Propriedade do ficheiro: CYPE INGENIEROS, S.A.
- Formato: FIEBDC-3/2002
- Moeda: EUR
- Custos indirectos: 3.00 %
- IVA: 23.00 %

## T Equipamento urbano

### TA Instalações desportivas completas

#### TAF Campos de futebol

**TAF010** Ud Campo de futebol 3x3, sistema Compofútbol X-Tress "COMPOSAN INDUSTRIAL Y TECNOLOGÍA".
Campo de futebol 3x3, de 20x10 m, sistema Compofútbol X-Tress "COMPOSAN INDUSTRIAL Y TECNOLOGÍA", com uma porta de acesso e vidros de segurança temperados, de 12 mm de espessura, formado por uma estrutura metálica modular, composta por perfis, tubos e pilares, de aço S235JR laminado a quente; um conjunto de vidros de segurança temperados, de 12 mm de espessura, com furos para fixação à estrutura; um conjunto de duas redes de baliza, cor branca; 8 mastros de rede de protecção de fundo para fixar sobre a estrutura metálica, de tubo de aço galvanizado, de 60 mm de diâmetro e 2 m de altura; e 40 m² de rede de protecção de fundo, cor branca. Inclusive elementos de fixação.
Critérios considerados na determinação do preço da unidade de obra: O preço não inclui o pavimento desportivo.
Inclui: Marcação. Montagem e fixação da estrutura metálica. Colocação e fixação dos vidros. Fixação das redes de baliza. Montagem e fixação, sobre a estrutura metálica, dos mastros das redes de protecção de fundo. Fixação das redes de protecção de fundo. Verificação do seu correcto funcionamento.
Critério de medição de projecto: Número de unidades previstas, segundo documentação gráfica de Projecto.
Critério de medição de obra: Medir-se-á o número de unidades realmente executadas segundo especificações de Projecto.

| Código | Un | Descrição | Rendimento | Preço | Importância |
|---|---|---|---|---|---|
| mt47cit450e | Ud | Estrutura metálica modular para campo de futebol 3x3, de 20x10 m, com uma porta de acesso, sistema Compofútbol X-Tress "COMPOSAN INDUSTRIAL Y TECNOLOGÍA", composta por perfis, tubos e pilares, de aço S235JR laminado a quente, acabamento lacado, cor azul, com elementos de fixação. (material) | 1.000 | 11339.67 | 11339.67 |
| mt47cit460e | Ud | Conjunto de vidros de segurança temperados, de 12 mm de espessura, com furos para fixação à estrutura, para campo de futebol 3x3, de 20x10 m, sistema Compofútbol X-Tress "COMPOSAN INDUSTRIAL Y TECNOLOGÍA", inclusive parafusos, elementos auxiliares e pequeno material. (material) | 1.000 | 6003.81 | 6003.81 |
| mt47cit470b | Ud | Conjunto de duas redes de baliza, cor branca, para campo de futebol 3x3, sistema Compofútbol X-Tress "COMPOSAN INDUSTRIAL Y TECNOLOGÍA". (material) | 1.000 | 42.44 | 42.44 |
| mt47cit480b | Ud | Mastro de rede de protecção de fundo para fixar sobre a estrutura metálica, de tubo de aço galvanizado, de 60 mm de diâmetro e 2 m de altura, para campo de futebol 3x3, sistema Compofútbol X-Tress "COMPOSAN INDUSTRIAL Y TECNOLOGÍA", acabamento lacado, cor azul, com elementos de fixação. (material) | 8.000 | 105.36 | 842.88 |
| mt47cit490b | m² | Rede de protecção de fundo, cor branca, para campo de futebol 3x3, sistema Compofútbol X-Tress "COMPOSAN INDUSTRIAL Y TECNOLOGÍA". (material) | 40.000 | 2.47 | 98.80 |
| mo041 | h | Oficial de 1ª construção de obra civil. (mão de obra) | 41.855 | 22.68 | 949.27 |
| mo087 | h | Ajudante de construção de obra civil. (mão de obra) | 41.855 | 22.13 | 926.25 |
| % | % | Custos directos complementares | 2 % | 20203.12 | 404.06 |
|  |  | Custos directos |  |  | 20607.18 |
