# Tabela de minibásquete

- Propriedade do ficheiro: CYPE INGENIEROS, S.A.
- Formato: FIEBDC-3/2002
- Moeda: EUR
- Custos indirectos: 3.00 %
- IVA: 23.00 %

## T Equipamento urbano

### TD Equipamentos desportivos

#### TDG Jogos desportivos

**TDG010** Ud Tabela de minibásquete.
Tabela fixa de minibásquete de 3,2 m de altura formada por: poste de tubo de aço de 90 mm de diâmetro e 3 mm de espessura, com curva soldada, quadro de tubo rectangular de 50x30 cm e tirantes de tubo de aço, tudo pintado com pó de poliéster, tabela de contraplacado fenólico, de 120x90 cm e 30 mm de espessura, aro de varão maciço de 20 mm de espessura colocado a uma altura de 2,6 m e rede de algodão com cordas de 6 mm de diâmetro com doze pontos de fixação ao aro, para utilizadores de mais de 6 anos, encastrada 60 cm en uma base de betão C20/25 (X0(P); D25; S2; Cl 1,0).
Critérios considerados na determinação do preço da unidade de obra: O preço inclui a escavação.
Inclui: Marcação. Escavação com meios manuais. Betonagem da base de apoio. Montagem e fixação do equipamento desportivo. Verificação do seu correcto funcionamento.
Critério de medição de projecto: Número de unidades previstas, segundo documentação gráfica de Projecto.
Critério de medição de obra: Medir-se-á o número de unidades realmente executadas segundo especificações de Projecto.

| Código | Un | Descrição | Rendimento | Preço | Importância |
|---|---|---|---|---|---|
| mt52dep220a | Ud | Tabela fixa de minibásquete de 3,2 m de altura formada por: poste de tubo de aço de 90 mm de diâmetro e 3 mm de espessura, com curva soldada, quadro de tubo rectangular de 50x30 cm e tirantes de tubo de aço, tudo pintado com pó de poliéster, tabela de contraplacado fenólico, de 120x90 cm e 30 mm de espessura, aro de varão maciço de 20 mm de espessura colocado a uma altura de 2,6 m e rede de algodão com cordas de 6 mm de diâmetro com doze pontos de fixação ao aro, para utilizadores de mais de 6 anos. (material) | 1.000 | 708.01 | 708.01 |
| mt10hmf020fa | m³ | Betão simples C20/25 (X0(P); D25; S2; Cl 1,0), fabricado em central, segundo NP EN 206. (material) | 0.220 | 76.59 | 16.85 |
| mo041 | h | Oficial de 1ª construção de obra civil. (mão de obra) | 1.100 | 22.68 | 24.95 |
| mo087 | h | Ajudante de construção de obra civil. (mão de obra) | 1.650 | 22.13 | 36.51 |
| mo011 | h | Oficial de 1ª montador. (mão de obra) | 2.200 | 23.31 | 51.28 |
| mo080 | h | Ajudante de montador. (mão de obra) | 2.200 | 22.13 | 48.69 |
| % | % | Custos directos complementares | 2 % | 886.29 | 17.73 |
|  |  | Custos directos |  |  | 904.02 |
