# Rede de protecção de pista desportiva

- Propriedade do ficheiro: CYPE INGENIEROS, S.A.
- Formato: FIEBDC-3/2002
- Moeda: EUR
- Custos indirectos: 3.00 %
- IVA: 23.00 %

## T Equipamento urbano

### TD Equipamentos desportivos

#### TDG Jogos desportivos

**TDG170** Ud Rede de protecção de pista desportiva.
Rede de protecção de pista desportiva, fixa, especialmente indicada para campos de futebol 8, de futebol 11, de futsal ou de andebol, para evitar a saída de bolas do campo, de 10 m de comprimento e 4 m de altura, de cordas de nylon de 100x100 mm de vão de malha e 3 mm de diâmetro, cosida com cabo de aço entrelaçado superior e inferiormente e fixada a postes de tubo de aço de 90 mm de diâmetro, de 4,8 m de altura e 5 mm de espessura, colocados cada 5 m, fixados a uma base de betão C20/25 (X0(P); D25; S2; Cl 1,0) de 0,80x0,80x1,00 m, com elementos de ancoragem.
Critérios considerados na determinação do preço da unidade de obra: O preço inclui a escavação.
Inclui: Marcação. Escavação com meios manuais. Betonagem da base de apoio. Montagem e fixação do equipamento desportivo. Verificação do seu correcto funcionamento.
Critério de medição de projecto: Número de unidades previstas, segundo documentação gráfica de Projecto.
Critério de medição de obra: Medir-se-á o número de unidades realmente executadas segundo especificações de Projecto.

| Código | Un | Descrição | Rendimento | Preço | Importância |
|---|---|---|---|---|---|
| mt52dep380a | m² | Rede de protecção de pista desportiva, de cordas de nylon de 100x100 mm de vão de malha e 3 mm de diâmetro, com ganchos de aço galvanizado para fixar a rede. (material) | 40.000 | 3.06 | 122.40 |
| mt52dep390a | Ud | Poste de tubo de aço galvanizado de 90 mm de diâmetro, de 4,8 m de altura e 5 mm de espessura, com suportes de aço para encastrar os postes, anilhas para colocar os cabos e tensores para fixar a rede. (material) | 3.000 | 61.62 | 184.86 |
| mt52dep400d | m | Cabo de aço entrançado de 15 mm de diâmetro. (material) | 20.000 | 4.60 | 92.00 |
| mt10hmf020fa | m³ | Betão simples C20/25 (X0(P); D25; S2; Cl 1,0), fabricado em central, segundo NP EN 206. (material) | 2.000 | 76.59 | 153.18 |
| mo041 | h | Oficial de 1ª construção de obra civil. (mão de obra) | 0.110 | 22.68 | 2.49 |
| mo087 | h | Ajudante de construção de obra civil. (mão de obra) | 4.264 | 22.13 | 94.36 |
| mo011 | h | Oficial de 1ª montador. (mão de obra) | 4.730 | 23.31 | 110.26 |
| % | % | Custos directos complementares | 2 % | 759.55 | 15.19 |
|  |  | Custos directos |  |  | 774.74 |
