# Mastro de alumínio

- Propriedade do ficheiro: CYPE INGENIEROS, S.A.
- Formato: FIEBDC-3/2002
- Moeda: EUR
- Custos indirectos: 3.00 %
- IVA: 23.00 %

## T Equipamento urbano

### TM Mobiliário urbano

#### TMM Mastros

**TMM010** Ud Mastro de alumínio.
Mastro cónico de alumínio, standard, de 6 m de comprimento e de 6 cm de diâmetro superior e 11,4 cm de diâmetro inferior, lacado em cor branca, fixado a uma base de betão C20/25 (X0(P); D25; S2; Cl 1,0) com base encastrável, de alumínio.
Inclui: Marcação. Escavação. Betonagem da base de apoio. Montagem e fixação.
Critério de medição de projecto: Número de unidades previstas, segundo documentação gráfica de Projecto.
Critério de medição de obra: Medir-se-á o número de unidades realmente executadas segundo especificações de Projecto.

| Código | Un | Descrição | Rendimento | Preço | Importância |
|---|---|---|---|---|---|
| mt52mas010aa | Ud | Mastro cónico de alumínio, standard, de 6 m de comprimento e de 6 cm de diâmetro superior e 11,4 cm de diâmetro inferior, lacado em cor branca, equipado com maçaneta de plástico, adriça exterior e topo externo de retenção de adriça. (material) | 1.000 | 406.51 | 406.51 |
| mt52mas020a | Ud | Base encastrável, de alumínio, para fixação de mastro de alumínio de 6 m de comprimento, inclusive tampa. (material) | 1.000 | 54.11 | 54.11 |
| mt10hmf020fa | m³ | Betão simples C20/25 (X0(P); D25; S2; Cl 1,0), fabricado em central, segundo NP EN 206. (material) | 0.250 | 76.59 | 19.15 |
| mo041 | h | Oficial de 1ª construção de obra civil. (mão de obra) | 1.100 | 22.68 | 24.95 |
| mo087 | h | Ajudante de construção de obra civil. (mão de obra) | 1.100 | 22.13 | 24.34 |
| % | % | Custos directos complementares | 2 % | 529.06 | 10.58 |
|  |  | Custos directos |  |  | 539.64 |
