# Suporte para estacionamento de cães

- Propriedade do ficheiro: CYPE INGENIEROS, S.A.
- Formato: FIEBDC-3/2002
- Moeda: EUR
- Custos indirectos: 3.00 %
- IVA: 23.00 %

## T Equipamento urbano

### TM Mobiliário urbano

#### TMS Mobiliário canino

**TMS070** Ud Suporte para estacionamento de cães.
Suporte de pé para estacionamento de cães, formado por placa metálica e uma argola de aço, fixado a uma superfície suporte com elementos de ancoragem.
Critérios considerados na determinação do preço da unidade de obra: O preço não inclui a superfície suporte.
Inclui: Marcação. Montagem. Eliminação e limpeza do material sobrante.
Critério de medição de projecto: Número de unidades previstas, segundo documentação gráfica de Projecto.
Critério de medição de obra: Medir-se-á o número de unidades realmente executadas segundo especificações de Projecto.

| Código | Un | Descrição | Rendimento | Preço | Importância |
|---|---|---|---|---|---|
| mt52moc070c | Ud | Suporte de pé para estacionamento de cães, formado por placa metálica e uma argola de aço, inclusive texto e pictograma indicativo da sua utilização, parafusos e placa de ancoragem para fixar ao pavimento. (material) | 1.000 | 135.88 | 135.88 |
| mo041 | h | Oficial de 1ª construção de obra civil. (mão de obra) | 0.110 | 22.68 | 2.49 |
| mo087 | h | Ajudante de construção de obra civil. (mão de obra) | 0.110 | 22.13 | 2.43 |
| % | % | Custos directos complementares | 2 % | 140.80 | 2.82 |
|  |  | Custos directos |  |  | 143.62 |
