# Lava-pés para praia, de aço

- Propriedade do ficheiro: CYPE INGENIEROS, S.A.
- Formato: FIEBDC-3/2002
- Moeda: EUR
- Custos indirectos: 3.00 %
- IVA: 23.00 %

## T Equipamento urbano

### TY Equipamento para praias

#### TYD Chuveiros e lava-pés

**TYD030** Ud Lava-pés para praia, de aço.
Lava-pés para praia composto de: placa de ancoragem de 250x250x10 mm de aço inoxidável AISI 304 fixado a uma superfície suporte (não incluída neste preço); corpo de forma prismática e secção quadrada de 20x20 cm e 1,5 m de altura, de aço inoxidável AISI 316 acabamento polido, com tampas amovíveis fixadas através de parafusos de segurança; apoia-pés realizado com tubos de aço inoxidável AISI 316 acabamento polido fixado ao corpo central através de chapa e parafusos de segurança; 2 temporizadores desmontáveis formados por pulsadores de aço acabamento cromado, alojados no interior do corpo da ducha; e 2 difusores de aço acabamento cromado, roscados no corpo do chuveiro, com sistema anti-vandalismo e anti-roubo; e estrado de 1,2x1,2 m formado por pranchas de madeira de pinho tratada em autoclave de 95x35 mm. Inclusive marcação, elemento de ligação de 3/4", tubagens de aço inoxidável AISI 304 para condução de água, elementos de ancoragem e eliminação e limpeza do material sobrante.
Inclui: Marcação. Montagem do lava-pés. Colocação do estrado. Eliminação e limpeza do material sobrante.
Critério de medição de projecto: Número de unidades previstas, segundo documentação gráfica de Projecto.
Critério de medição de obra: Medir-se-á o número de unidades realmente executadas segundo especificações de Projecto.

| Código | Un | Descrição | Rendimento | Preço | Importância |
|---|---|---|---|---|---|
| mt52dlv020a | Ud | Lava-pés para praia composto de: placa de ancoragem de 250x250x10 mm de aço inoxidável AISI 304; corpo de forma prismática e secção quadrada de 20x20 cm e 1,5 m de altura, de aço inoxidável AISI 316 acabamento polido, com tampas amovíveis fixadas através de parafusos de segurança; apoia-pés realizado com tubos de aço inoxidável AISI 316 acabamento polido fixado ao corpo central através de chapa e parafusos de segurança; 2 temporizadores desmontáveis formados por pulsadores de aço acabamento cromado, alojados no interior do corpo da ducha; e 2 difusores de aço acabamento cromado, roscados no corpo do chuveiro, com sistema anti-vandalismo e anti-roubo. Inclusive elemento de ligação de 3/4", tubagens de aço inoxidável AISI 304 para condução de água e pernos de ancoragem. (material) | 1.000 | 1687.78 | 1687.78 |
| mt52dlv030a | Ud | Estrado de 1,2x1,2 m formado por pranchas de madeira de pinho tratada em autoclave de 95x35 mm, com estrutura e placa central de aço galvanizado para colocação do chuveiro ou lava-pés, inclusive tira-fundos de aço inoxidável. (material) | 1.000 | 243.15 | 243.15 |
| mt09reh330 | kg | Argamassa de resina epóxi com areia de sílica, de endurecimento rápido, para enchimento de ancoragens. (material) | 0.200 | 5.11 | 1.02 |
| mo041 | h | Oficial de 1ª construção de obra civil. (mão de obra) | 4.400 | 22.68 | 99.79 |
| mo087 | h | Ajudante de construção de obra civil. (mão de obra) | 4.400 | 22.13 | 97.37 |
| % | % | Custos directos complementares | 2 % | 2129.11 | 42.58 |
|  |  | Custos directos |  |  | 2171.69 |
