# Sistema provisório de protecção de bordo de laje, classe A, em estruturas metálicas

- Propriedade do ficheiro: CYPE INGENIEROS, S.A.
- Formato: FIEBDC-3/2002
- Moeda: EUR
- Custos indirectos: 3.00 %
- IVA: 23.00 %

## Y Segurança e saúde

### YC Sistemas de protecção colectiva

#### YCF Protecção perimetral de bordos de laje

**YCF011** m Sistema provisório de protecção de bordo de laje, classe A, em estruturas metálicas.
Sistema provisório de protecção de bordo de laje, classe A, em estruturas metálicas, de 1 m de altura, que proporciona resistência só para cargas estáticas, para superfícies de trabalho com um ângulo de inclinação máximo de 10° e que se ajusta a distintos perfis metálicos, formado por: travessa principal de tubo de aço de 25 mm de diâmetro e 2500 mm de comprimento, amortizável em 150 utilizações; travessa intermédia de tubo de aço de 25 mm de diâmetro e 2500 mm de comprimento, colocada de forma que uma esfera de 470 mm não passe através de qualquer abertura, amortizável em 150 utilizações; rodapé metálico de 3 m de comprimento, que tenha o bordo superior pelo menos 15 cm por cima da superfície de trabalho, amortizável em 150 utilizações e prumos telescópicos de segurança fabricados em aço de primeira qualidade pintado em forno em epóxi-poliéster, de 35x35 mm e 1500 mm de comprimento, separados entre si uma distância máxima de 2,5 m e fixados à viga metálica por aperto, amortizáveis em 20 utilizações.
Critério de medição de projecto: Comprimento medido segundo Plano de Segurança e Saúde.
Critério de medição de obra: Será medido o comprimento realmente montado segundo especificações do Plano de Segurança e Saúde.

| Código | Un | Descrição | Rendimento | Preço | Importância |
|---|---|---|---|---|---|
| mt50spb030g | Ud | Prumo telescópico de segurança fabricado em aço de primeira qualidade pintado em forno em epóxi-poliéster, de 35x35 mm e 1500 mm de comprimento, com aperto em cima. (material) | 0.029 | 24.61 | 0.71 |
| mt50spb050a | Ud | Travessa para prumo fabricada com molde, de tubo de aço pintado em forno em epóxi-poliéster, de 25 mm de diâmetro e 2500 mm de comprimento. (material) | 0.005 | 7.05 | 0.04 |
| mt50spb070 | Ud | Rodapé metálico de 3 m de comprimento e 150 mm de altura, pintado em forno em epóxi-poliéster. (material) | 0.002 | 24.58 | 0.05 |
| mo119 | h | Oficial de 1ª Segurança e Saúde. (mão de obra) | 0.165 | 22.68 | 3.74 |
| mo120 | h | Operário Segurança e Saúde. (mão de obra) | 0.165 | 21.45 | 3.54 |
| % | % | Custos directos complementares | 2 % | 8.08 | 0.16 |
|  |  | Custos directos |  |  | 8.24 |
