# Protectores auriculares

- Propriedade do ficheiro: CYPE INGENIEROS, S.A.
- Formato: FIEBDC-3/2002
- Moeda: EUR
- Custos indirectos: 3.00 %
- IVA: 23.00 %

## Y Segurança e saúde

### YI Equipamentos de protecção individual

#### YIO Para os ouvidos

**YIO010** Ud Protectores auriculares.
Protectores auriculares, standard, composto por uma armação desenhada para produzir pressão sobre a cabeça através de um arnês e ajuste com almofadado central, com atenuação acústica de 15 dB, amortizável em 10 utilizações.
Critério de medição de projecto: Número de unidades previstas, segundo Plano de Segurança e Saúde.
Critério de medição de obra: Será medido o número de unidades realmente fornecidas segundo especificações do Plano de Segurança e Saúde.

| Código | Un | Descrição | Rendimento | Preço | Importância |
|---|---|---|---|---|---|
| mt50epo010aj | Ud | Protectores auriculares, standard, com atenuação acústica de 15 dB, EPI de categoria II, segundo EN 352-1 e NP EN 458, cumprindo todos os requisitos de segurança segundo a Portaria n.º 1131/93. (material) | 0.100 | 14.57 | 1.46 |
| % | % | Custos directos complementares | 2 % | 1.46 | 0.03 |
|  |  | Custos directos |  |  | 1.49 |
