# Construção de instalação provisória para vestiários

- Propriedade do ficheiro: CYPE INGENIEROS, S.A.
- Formato: FIEBDC-3/2002
- Moeda: EUR
- Custos indirectos: 3.00 %
- IVA: 23.00 %

## Y Segurança e saúde

### YP Instalações provisórias de higiene e bem-estar

#### YPC Instalações provisórias (aluguer/construção/adaptação de locais)

**YPC081** m² Construção de instalação provisória para vestiários.
Execução, desmontagem e demolição posterior de instalação provisória para vestiários em obra, composta por: fundação de betão, massame sobre pedra, paredes de bloco de formigó, sem revestir, com pano interior de tijolo cerâmico furado, cobertura de painel sandwich sobre perfis metálicos, isolamento térmico, distribuição interior, instalação de electricidade, revestimento de marmorite nos pavimentos, revestimento com gesso e pintura em paredes, tecto falso de placas de escaiola, portas de madeira pintadas e janelas de alumínio, com vidro e grades.
Critérios considerados na determinação do preço da unidade de obra: O preço inclui os trabalhos auxiliares de pedreiro.
Inclui: Preparação do terreno. Escavação de caboucos e valas. Betonagem da fundação. Execução do massame. Execução das paredes exteriores. Execução da cobertura sobre os perfis. Colocação do isolamento térmico. Execução da distribuição interior. Revestimento de pavimentos e paredes. Colocação do tecto falso de placas. Colocação da caixilharia. Ligação às instalações da própria obra. Desconexão das instalações. Demolição do conjunto. Fragmentação do entulho em peças manejáveis. Remoção e acumulação de entulho. Limpeza dos restos da obra. Carga manual de entulho para camião ou contentor.
Critério de medição de projecto: Superfície medida segundo Plano de Segurança e Saúde.
Critério de medição de obra: Medir-se-á a superfície realmente executada segundo especificações do Plano de Segurança e Saúde.

| Código | Un | Descrição | Rendimento | Preço | Importância |
|---|---|---|---|---|---|
| mt50cac010b | m² | Construção de instalação provisória para vestiários, composta por: fundação de betão armado; massame de betão sobre enrocamento de pedra; parede dupla de fachada com pano exterior de bloco de betão, sem revestir, e pano interior de tijolo cerâmico furado; cobertura de painel sandwich composto de chapas de aço com isolamento incorporado, sobre perfis metálicos; isolamento térmico; distribuição interior com tijolo cerâmico furado duplo; instalação de electricidade e força com tomada exterior a 230 V; revestimento de marmorite em pavimentos; estuque de gesso e pintura em paredes; tecto falso de placas de escaiola; portas de madeira lisas e pintadas e janelas de correr de alumínio natural, com vidro de 6 mm e grades. (material) | 1.000 | 364.73 | 364.73 |
| % | % | Custos directos complementares | 2 % | 364.73 | 7.29 |
|  |  | Custos directos |  |  | 372.02 |
