# Desmontagem de papeleira

- Propriedade do ficheiro: CYPE Ingenieros S.A.
- Formato: FIEBDC-3/2016
- Programa: Gerador de preços para construção civil. CYPE Ingenieros, S.A.
- Data: 11/06/2024
- Moeda: EUR
- Custos indirectos: 3 %
- IVA: 23 %

## D Demolições

### DT Equipamento urbano

#### DTM Mobiliário urbano

**DTM020** Ud Desmontagem de papeleira.
Desmontagem de papeleira de aço inoxidável, com meios manuais, e carga manual para camião ou contentor.
Critérios considerados na determinação do preço da unidade de obra: O preço inclui a reparação de defeitos na superfície de apoio.
Inclui: Desmontagem do elemento. Reparação da superfície de apoio. Remoção e armazenamento do material desmontado. Limpeza dos restos da obra. Carga manual do material desmontado e restos da obra para camião ou contentor.
Critério de medição de projecto: Número de unidades previstas, segundo documentação gráfica de Projecto.
Critério de medição de obra: Será medido o número de unidades realmente desmontadas segundo especificações de Projecto.

| Código | Un | Descrição | Rendimento | Preço | Importância |
|---|---|---|---|---|---|
| mo087 | h | Ajudante de construção de obra civil. (mão de obra) | 0.139 | 22.13 | 3.076 |
| % | % | Custos directos complementares | 2 % | 3.076 | 0.062 |
|  |  | Custos directos |  |  | 3.138 |

Resíduos:
- demolição: ruo170203 Plástico. (componente de resíduo); rendimento 1.2 kg; Código LER 17 02 03; Massa do elemento 1 kg; Volume 0.001667 m3
- demolição: ruo170405 Ferro e aço. (componente de resíduo); rendimento 18.8 kg; Código LER 17 04 05; Massa do elemento 1 kg; Volume 0.000476 m3
