# Campo de futebol 3x3

- Propriedade do ficheiro: CYPE Ingenieros S.A.
- Formato: FIEBDC-3/2016
- Programa: Gerador de preços para construção civil. CYPE Ingenieros, S.A.
- Data: 01/04/2024
- Moeda: EUR
- Custos indirectos: 3 %
- IVA: 23 %

## T Equipamento urbano

### TA Instalações desportivas completas

#### TAF Campos de futebol

**TAF005** Ud Campo de futebol 3x3.
Campo de futebol 3x3, de 20x10 m, com uma porta de acesso e vidros de segurança temperados, de 12 mm de espessura, formado por uma estrutura metálica modular, composta por perfis, tubos e pilares, de aço S235JR laminado a quente; um conjunto de vidros de segurança temperados, de 12 mm de espessura, com furos para fixação à estrutura; um conjunto de duas redes de baliza, cor branca; 8 mastros de rede de protecção de fundo para fixar sobre a estrutura metálica, de tubo de aço galvanizado, de 60 mm de diâmetro e 2 m de altura; e 40 m² de rede de protecção de fundo, cor branca. Inclusive elementos de fixação.
Critérios considerados na determinação do preço da unidade de obra: O preço não inclui o pavimento desportivo.
Inclui: Marcação. Montagem e fixação da estrutura metálica. Colocação e fixação dos vidros. Fixação das redes de baliza. Montagem e fixação, sobre a estrutura metálica, dos mastros das redes de protecção de fundo. Fixação das redes de protecção de fundo. Verificação do seu correcto funcionamento.
Critério de medição de projecto: Número de unidades previstas, segundo documentação gráfica de Projecto.
Critério de medição de obra: Medir-se-á o número de unidades realmente executadas segundo especificações de Projecto.

| Código | Un | Descrição | Rendimento | Preço | Importância |
|---|---|---|---|---|---|
| mt47cit450b | Ud | Estrutura metálica modular para campo de futebol 3x3, de 20x10 m, com uma porta de acesso, composta por perfis, tubos e pilares, de aço S235JR laminado a quente, acabamento lacado, cor azul, com elementos de fixação. (material) | 1 | 10999.48 | 10999.480 |
| mt47cit460b | Ud | Conjunto de vidros de segurança temperados, de 12 mm de espessura, com furos para fixação à estrutura, para campo de futebol 3x3, de 20x10 m, inclusive parafusos, elementos auxiliares e pequeno material. (material) | 1 | 5823.7 | 5823.700 |
| mt47cit470a | Ud | Conjunto de duas redes de baliza, cor branca, para campo de futebol 3x3. (material) | 1 | 41.16 | 41.160 |
| mt47cit480a | Ud | Mastro de rede de protecção de fundo para fixar sobre a estrutura metálica, de tubo de aço galvanizado, de 60 mm de diâmetro e 2 m de altura, para campo de futebol 3x3, acabamento lacado, cor azul, com elementos de fixação. (material) | 8 | 102.21 | 817.680 |
| mt47cit490a | m² | Rede de protecção de fundo, cor branca, para campo de futebol 3x3. (material) | 40 | 2.4 | 96.000 |
| mo041 | h | Oficial de 1ª construção de obra civil. (mão de obra) | 41.855 | 22.68 | 949.271 |
| mo087 | h | Ajudante de construção de obra civil. (mão de obra) | 41.855 | 22.13 | 926.251 |
| % | % | Custos directos complementares | 2 % | 19653.542 | 393.071 |
|  |  | Custos directos |  |  | 20046.613 |

Resíduos:
- colocação: mt47cit450b; factor de resíduo 0.006
- colocação: mt47cit460b; factor de resíduo 0.0055
- colocação: mt47cit480a; factor de resíduo 0.0053

## Recursos

**mt47cit450b** Ud Estrutura metálica modular para campo de futebol 3x3
Dados técnicos: Custo energético 14748.875 MJ; Emissão de CO2 765.192 kg; Código LER 17 04 05; Massa do elemento 1500 kg; Volume 0.714286 m3
Resíduos:
- embalagem: re170203 Plástico. (componente de resíduo); rendimento 0.04 kg; Código LER 17 02 03; Massa do elemento 1 kg; Volume 0.001667 m3

**mt47cit460b** Ud Conjunto de vidros de segurança temperados
Dados técnicos: Custo energético 54220.715 MJ; Emissão de CO2 3974.342 kg; Código LER 17 02 02; Massa do elemento 2160 kg; Volume 2.16 m3
Resíduos:
- embalagem: re170201 Madeira. (componente de resíduo); rendimento 0.034 kg; Código LER 17 02 01; Massa do elemento 1 kg; Volume 0.000909 m3
- embalagem: re170203 Plástico; rendimento 0.001 kg

**mt47cit470a** Ud Conjunto de duas redes de baliza, cor branca, para campo de futebol 3x3
Dados técnicos: Custo energético 290.679 MJ; Emissão de CO2 14.491 kg
Resíduos:
- embalagem: re150101 Embalagens de papel e cartão. (componente de resíduo); rendimento 0.072 kg; Código LER 15 01 01; Massa do elemento 1 kg; Volume 0.001333 m3

**mt47cit480a** Ud Mastro de rede de protecção de fundo para fixar sobre a estrutura metálica
Dados técnicos: Custo energético 320.135 MJ; Emissão de CO2 32.448 kg; Código LER 17 04 05; Massa do elemento 12.6 kg; Volume 0.006 m3
Resíduos:
- embalagem: re170203 Plástico; rendimento 0.04 kg
