# Escada horizontal

- Propriedade do ficheiro: CYPE Ingenieros S.A.
- Formato: FIEBDC-3/2016
- Programa: Gerador de preços para construção civil. CYPE Ingenieros, S.A.
- Data: 01/04/2024
- Moeda: EUR
- Custos indirectos: 3 %
- IVA: 23 %

## T Equipamento urbano

### TD Equipamentos desportivos

#### TDA Circuito de exercícios a pé

**TDA080** Ud Escada horizontal.
Escada horizontal para exercícios de equilíbrio e estiramentos, formada por quatro postes quadrados de 0,15 m de lado e 2,60 m de altura vista e duas barras de 4,00 m de comprimento, de madeira de pinho silvestre, tratada em autoclave, com classe de risco 4 segundo NP EN 335, acabamento com verniz protector, com estrutura de barras paralelas de aço, com parafusos de aço galvanizado, embutidos e protegidos com tampas de segurança, para utilizadores de mais de 12 anos, com zona de segurança de 54,00 m² e 2,70 m de altura livre de queda, fixada a uma base de betão C20/25 (X0(P); D25; S2; Cl 1,0). Inclusive marcação, escavação manual do terreno e fixação do equipamento desportivo. Totalmente montada e testada.
Inclui: Marcação. Escavação com meios manuais. Betonagem da base de apoio. Montagem e fixação do equipamento desportivo. Realização de ensaios.
Critério de medição de projecto: Número de unidades previstas, segundo documentação gráfica de Projecto.
Critério de medição de obra: Medir-se-á o número de unidades realmente executadas segundo especificações de Projecto.

| Código | Un | Descrição | Rendimento | Preço | Importância |
|---|---|---|---|---|---|
| mt10hmf020fa | m³ | Betão simples C20/25 (X0(P); D25; S2; Cl 1,0), fabricado em central, segundo NP EN 206. (material) | 0.6 | 76.59 | 45.954 |
| mt52dep080a | Ud | Escada horizontal para exercícios de equilíbrio e estiramentos, formada por quatro postes quadrados de 0,15 m de lado e 2,60 m de altura vista e duas barras de 4,00 m de comprimento, de madeira de pinho silvestre, tratada em autoclave, com classe de risco 4 segundo NP EN 335, acabamento com verniz protector, com estrutura de barras paralelas de aço, com parafusos de aço galvanizado, embutidos e protegidos com tampas de segurança, para utilizadores de mais de 12 anos, com zona de segurança de 54,00 m² e 2,70 m de altura livre de queda, inclusive elementos de fixação. Segundo NP EN 1176-1. (material) | 1 | 1501.83 | 1501.830 |
| mo041 | h | Oficial de 1ª construção de obra civil. (mão de obra) | 2.2 | 22.68 | 49.896 |
| mo087 | h | Ajudante de construção de obra civil. (mão de obra) | 3.3 | 22.13 | 73.029 |
| % | % | Custos directos complementares | 2 % | 1670.709 | 33.414 |
|  |  | Custos directos |  |  | 1704.123 |

Resíduos:
- colocação: mt10hmf020fa Betão simples C20/25 (X0(P); D25; S2; Cl 1,0), fabricado em central, segundo NP EN 206; factor de resíduo 0.00152845

## Recursos

**mt10hmf020fa** m³ Betão simples C20/25 (X0(P); D25; S2; Cl 1,0), fabricado em central, segundo NP EN 206
Dados técnicos: Custo energético 1840.000 MJ; Emissão de CO2 230.000 kg; Código LER 17 01 01; Massa do elemento 2300 kg; Volume 1.533333 m3

**mt52dep080a** Ud Escada horizontal para exercícios de equilíbrio e estiramentos
Dados técnicos: Custo energético 36215.604 MJ; Emissão de CO2 -332.395 kg
Resíduos:
- embalagem: re150101 Embalagens de papel e cartão. (componente de resíduo); rendimento 3.782 kg; Código LER 15 01 01; Massa do elemento 1 kg; Volume 0.001333 m3
