# Cabina de WC para praia

- Propriedade do ficheiro: CYPE Ingenieros S.A.
- Formato: FIEBDC-3/2016
- Programa: Gerador de preços para construção civil. CYPE Ingenieros, S.A.
- Data: 23/05/2024
- Moeda: EUR
- Custos indirectos: 3 %
- IVA: 23 %

## T Equipamento urbano

### TY Equipamento para praias

#### TYC Cabinas de WC e vestiários

**TYC010** Ud Cabina de WC para praia.
Cabina de WC para praia, monobloco, não auto-limpável, de 1,95x1,95x2,80 m, composta de: base de perfis tubulares de aço inoxidável, pavimento de grelha de aço inoxidável, parede de chapa de aço inoxidável, acabamento lacado exterior em várias cores e interior em cor branca, cobertura de duas águas realizada com resina de poliéster reforçada com fibra de vidro, indicadores luminosos exteriores de livre, ocupado e fora de serviço, fechadura electromagnética em porta de acesso, detector de presença no interior, alarme acústico, luz artificial colocada em tecto falso e ventilação forçada através de extractor de ar. Incluindo descarga, nivelamento do conjunto e ligação aos ramais de ligação de electricidade, abastecimento de água e saneamento.
Inclui: Descarga da cabina. Marcação. Nivelamento. Instalação dos componentes. Ligação das instalações.
Critério de medição de projecto: Número de unidades previstas, segundo documentação gráfica de Projecto.
Critério de medição de obra: Medir-se-á o número de unidades realmente executadas segundo especificações de Projecto.

| Código | Un | Descrição | Rendimento | Preço | Importância |
|---|---|---|---|---|---|
| mt52dlv050b | Ud | Cabina de WC para praia, monobloco, não auto-limpável, de 1,95x1,95x2,80 m, composta de: base de perfis tubulares de aço inoxidável, pavimento de grelha de aço inoxidável, parede de chapa de aço inoxidável, acabamento lacado exterior em várias cores e interior em cor branca, cobertura de duas águas realizada com resina de poliéster reforçada com fibra de vidro, indicadores luminosos exteriores de livre, ocupado e fora de serviço, fechadura electromagnética em porta de acesso, detector de presença no interior, alarme acústico, luz artificial colocada em tecto falso e ventilação forçada através de extractor de ar. Incluindo equipamento interior anti-vandalismo, de aço inoxidável, formado por: sanita não auto-limpável, lavatório encastrado na parede com abastecimento de água através de célula fotoeléctrica, secador de mãos e serviço de sabão integrado em lavatório, espelho anti-quebra sobre lavatório, dispensador de folhas de papel higiénico, papeleira encastrada, relógio programado para limitação horária de utilização e cabide. (material) | 1 | 25745.74 | 25745.740 |
| mq04cag010b | h | Camião com grua de carga máxima 10 t. (equipamento) | 1.1 | 63.96 | 70.356 |
| mo003 | h | Oficial de 1ª electricista. (mão de obra) | 6.6 | 23.31 | 153.846 |
| mo102 | h | Ajudante de electricista. (mão de obra) | 6.6 | 22.09 | 145.794 |
| mo008 | h | Oficial de 1ª canalizador. (mão de obra) | 6.6 | 23.31 | 153.846 |
| mo107 | h | Ajudante de canalizador. (mão de obra) | 6.6 | 22.09 | 145.794 |
| mo011 | h | Oficial de 1ª montador. (mão de obra) | 47.3 | 23.31 | 1102.563 |
| mo080 | h | Ajudante de montador. (mão de obra) | 47.3 | 22.13 | 1046.749 |
| % | % | Custos directos complementares | 2 % | 28564.688 | 571.294 |
|  |  | Custos directos |  |  | 29135.982 |
