# Aluguer de instalação provisória pré-fabricada para refeitório

- Propriedade do ficheiro: CYPE Ingenieros S.A.
- Formato: FIEBDC-3/2016
- Programa: Gerador de preços para construção civil. CYPE Ingenieros, S.A.
- Data: 01/04/2024
- Moeda: EUR
- Custos indirectos: 3 %
- IVA: 23 %

## Y Segurança e saúde

### YP Instalações provisórias de higiene e bem-estar

#### YPC Instalações provisórias (aluguer/construção/adaptação de locais)

**YPC030** Ud Aluguer de instalação provisória pré-fabricada para refeitório.
Mês de aluguer de instalação provisória pré-fabricada para refeitório em obra, de dimensões 7,87x2,33x2,30 m (18,40 m²), composta por: estrutura metálica, paredes de chapa com acabamento de tinta pré-lacada, cobertura de chapa, isolamento interior, instalação de electricidade, tubos fluorescentes e ponto de luz exterior, janelas de alumínio com vidro e grades, porta de entrada de chapa, pavimento em aglomerado revestido com PVC contínuo e poliestireno com apoio na base de chapa e revestimento de painel nas paredes.
Critérios considerados na determinação do preço da unidade de obra: O preço inclui a limpeza e a manutenção da instalação provisória durante o período de aluguer.
Inclui: Montagem, instalação e verificação.
Critério de medição de projecto: Número de unidades previstas, segundo Plano de Segurança e Saúde.
Critério de medição de obra: Amortização em forma de aluguer mensal, segundo as condições definidas no contrato subscrito com a empresa fornecedora.

| Código | Un | Descrição | Rendimento | Preço | Importância |
|---|---|---|---|---|---|
| mt50cas040 | Ud | Mês de aluguer de instalação provisória pré-fabricada para refeitório em obra, de 7,87x2,33x2,30 (18,40) m², composta por: estrutura metálica através de perfis enformados a frio; parede de chapa nervurada e galvanizada com acabamento de pintura pré-lacada; cobertura de chapa galvanizada ondulada reforçada com perfis de aço; isolamento interior com lã de vidro combinada com poliestireno expandido; instalação de electricidade e força com tomada exterior a 230 V; tubos fluorescentes e ponto de luz exterior; janelas de correr de alumínio anodizado, com vidro de 6 mm e grades; porta de entrada de chapa galvanizada de 1 mm com fechadura; pavimento de aglomerado revestido com PVC continuo de 2 mm e poliestireno de 50 mm com apoio em base de chapa galvanizada de secção trapezoidal e revestimento com painel melaminado em paredes. Segundo Portaria n.º 101/96. (material) | 1 | 269.69 | 269.690 |
| % | % | Custos directos complementares | 2 % | 269.690 | 5.394 |
|  |  | Custos directos |  |  | 275.084 |
