# Transporte de plataforma elevatória

- Propriedade do ficheiro: CYPE INGENIEROS, S.A.
- Formato: FIEBDC-3/2002
- Moeda: EUR
- Custos indirectos: 3.00 %
- IVA: 23.00 %

## 0 Trabalhos prévios

### 0X Andaimes e equipamento de elevação

#### 0XP Plataformas elevatórias

**0XP020** Ud Transporte de plataforma elevatória.
Transporte para a obra e remoção de cesta elevatória de braço articulado, motor diesel, de 16 m de altura máxima de trabalho.
Critério de medição de projecto: Número de unidades previstas, segundo documentação gráfica de Projecto.
Critério de medição de obra: Medir-se-á o número de unidades realmente executadas segundo especificações de Projecto.

| Código | Un | Descrição | Rendimento | Preço | Importância |
|---|---|---|---|---|---|
| mq07ple020bg | Ud | Transporte para a obra e remoção de cesta elevatória de braço articulado, motor diesel, de 16 m de altura máxima de trabalho. (equipamento) | 1.000 | 117.70 | 117.70 |
| % | % | Custos directos complementares | 2 % | 117.70 | 2.35 |
|  |  | Custos directos |  |  | 120.05 |
