# Tramo de encastramento de grua torre

- Propriedade do ficheiro: CYPE INGENIEROS, S.A.
- Formato: FIEBDC-3/2002
- Moeda: EUR
- Custos indirectos: 3.00 %
- IVA: 23.00 %

## 0 Trabalhos prévios

### 0X Andaimes e equipamento de elevação

#### 0XT Gruas torre

**0XT011** Ud Tramo de encastramento de grua torre.
Tramo de encastramento de grua torre para transporte de materiais de 30 m de lança, 1000 kg de carga máxima na ponta e 22 m de altura abaixo do gancho instalado com grua e encastrado na fundação. Incluindo certificado de fabricação.
Critérios considerados na determinação do preço da unidade de obra: O preço não inclui a fundação.
Inclui: Montagem e colocação dos componentes. Nivelamento.
Critério de medição de projecto: Número de unidades previstas, segundo documentação gráfica de Projecto.
Critério de medição de obra: Medir-se-á o número de unidades realmente executadas segundo especificações de Projecto.

| Código | Un | Descrição | Rendimento | Preço | Importância |
|---|---|---|---|---|---|
| mt07www020eb | Ud | Fornecimento e colocação de tramo de encastramento de grua torre para transporte de materiais de 30 m de lança, 1000 kg de carga máxima na ponta e 22 m de altura abaixo do gancho. (material) | 1.000 | 1750.00 | 1750.00 |
| % | % | Custos directos complementares | 2 % | 1750.00 | 35.00 |
|  |  | Custos directos |  |  | 1785.00 |
