# Compactação mecânica de fundo de escavação

- Propriedade do ficheiro: CYPE INGENIEROS, S.A.
- Formato: FIEBDC-3/2002
- Moeda: EUR
- Custos indirectos: 3.00 %
- IVA: 23.00 %

## A Acondicionamento do terreno

### AD Movimento de terras em edificação

#### ADR Bases, enchimentos e compactações

**ADR100** m² Compactação mecânica de fundo de escavação.
Compactação mecânica de fundo de escavação, com placa vibratória de condução manual, até alcançar uma densidade seca não inferior a 90% da máxima obtida no teste Proctor Modificado, realizado segundo LNEC E 197.
Critérios considerados na determinação do preço da unidade de obra: O preço não inclui a realização do ensaio Proctor Modificado.
Inclui: Localização dos pontos topográficos. Descida da maquinaria ao fundo da escavação. Humedecimento das terras. Compactação. Remoção da maquinaria do fundo da escavação.
Critério de medição de projecto: Superfície medida segundo documentação gráfica de Projecto.
Critério de medição de obra: Medir-se-á, em perfil compactado, a superfície realmente executada segundo especificações de Projecto, sem incluir os incrementos por excessos de escavação não autorizados.

| Código | Un | Descrição | Rendimento | Preço | Importância |
|---|---|---|---|---|---|
| mq02rod010d | h | Placa vibratória de condução manual, de 300 kg, largura de trabalho 70 cm, reversível. (equipamento) | 0.150 | 7.16 | 1.07 |
| mq02cia020j | h | Camião cisterna, de 8 m³ de capacidade. (equipamento) | 0.005 | 118.90 | 0.59 |
| mo113 | h | Operário não qualificado construção. (mão de obra) | 0.150 | 21.45 | 3.22 |
| % | % | Custos directos complementares | 2 % | 4.88 | 0.10 |
|  |  | Custos directos |  |  | 4.98 |
