# Suplemento por incremento de energia específica

- Propriedade do ficheiro: CYPE INGENIEROS, S.A.
- Formato: FIEBDC-3/2002
- Moeda: EUR
- Custos indirectos: 3.00 %
- IVA: 23.00 %

## A Acondicionamento do terreno

### AM Melhorias do terreno

#### AMC Compactações

**AMC022** m² Suplemento por incremento de energia específica.
Suplemento pela aplicação de um incremento de 250 kN·m/m², na energia especifica aplicada pelo equipamento de compactação dinâmica do terreno.
Critério de medição de projecto: Superfície medida em projecção horizontal, segundo documentação gráfica de Projecto.
Critério de medição de obra: Medir-se-á, em projecção horizontal, a superfície realmente executada segundo especificações de Projecto.

| Código | Un | Descrição | Rendimento | Preço | Importância |
|---|---|---|---|---|---|
| mq02din020 | h | Equipamento para compactação dinâmica, com martelo de impacto. (equipamento) | 0.004 | 153.10 | 0.61 |
| mq02din030 | h | Equipamento de controlo da penetração dinâmica e dos assentamentos. (equipamento) | 0.001 | 147.18 | 0.15 |
| mq01mot020b | h | Motoniveladora de 147 kW, equipada com fresa. (equipamento) | 0.001 | 99.69 | 0.10 |
| mq02rov010i | h | Compactador monocilíndrico vibrante auto-propulsado, de 129 kW, de 16,2 t, largura de trabalho 213,4 cm. (equipamento) | 0.001 | 69.78 | 0.07 |
| mo020 | h | Oficial de 1ª construção. (mão de obra) | 0.003 | 22.68 | 0.07 |
| mo113 | h | Operário não qualificado construção. (mão de obra) | 0.005 | 21.45 | 0.11 |
| mo112 | h | Operário especializado construção. (mão de obra) | 0.005 | 21.98 | 0.11 |
| % | % | Custos directos complementares | 2 % | 1.22 | 0.02 |
|  |  | Custos directos |  |  | 1.24 |
