# Transporte, colocação em obra e remoção do equipamento completo para injecções de leitada de cimento à pressão, sistema Jet Grouting

- Propriedade do ficheiro: CYPE INGENIEROS, S.A.
- Formato: FIEBDC-3/2002
- Moeda: EUR
- Custos indirectos: 3.00 %
- IVA: 23.00 %

## A Acondicionamento do terreno

### AM Melhorias do terreno

#### AMJ Jet Grouting

**AMJ001** Ud Transporte, colocação em obra e remoção do equipamento completo para injecções de leitada de cimento à pressão, sistema Jet Grouting.
Transporte, colocação em obra e remoção do equipamento completo para injecções de leitada de cimento à pressão, sistema Jet Grouting, a uma distância de entre 500 e 1000 km.
Critérios considerados na determinação do preço da unidade de obra: O preço inclui o deslocamento à obra do pessoal especializado.
Inclui: Transporte à obra. Montagem do equipamento. Desmontagem do equipamento. Remoção do equipamento>.
Critério de medição de projecto: Número de unidades previstas, segundo documentação gráfica de Projecto.
Critério de medição de obra: Medir-se-á o número de unidades realmente executadas segundo especificações de Projecto.

| Código | Un | Descrição | Rendimento | Preço | Importância |
|---|---|---|---|---|---|
| mq03mpi050c | Ud | Transporte, colocação em obra e remoção de equipamento completo para realização de injecções através do sistema Jet Grouting, a uma distância de entre 500 e 1000 km. (equipamento) | 1.000 | 5293.29 | 5293.29 |
| % | % | Custos directos complementares | 2 % | 5293.29 | 105.87 |
|  |  | Custos directos |  |  | 5399.16 |
