# Cabeça de ancoragem permanente para parede moldada

- Propriedade do ficheiro: CYPE INGENIEROS, S.A.
- Formato: FIEBDC-3/2002
- Moeda: EUR
- Custos indirectos: 3.00 %
- IVA: 23.00 %

## C Fundações

### CC Contenções

#### CCP Paredes moldadas

**CCP083** Ud Cabeça de ancoragem permanente para parede moldada.
Cabeça de ancoragem permanente, para 3 cabos entrançados de aço, de 0,6" (15,2 mm) de diâmetro nominal, formada por placa de distribuição de 250x250x25 mm, cunha triangular de fricção de aço, protecção externa com tampão de plástico de 160 mm de diâmetro, juntas de neopreno e parafusos.
Inclui: Colocação da cabeça de ancoragem.
Critério de medição de projecto: Número de unidades previstas, segundo documentação gráfica de Projecto.
Critério de medição de obra: Medir-se-á o número de unidades realmente executadas segundo especificações de Projecto.

| Código | Un | Descrição | Rendimento | Preço | Importância |
|---|---|---|---|---|---|
| mt07aav100a | Ud | Cabeça de ancoragem permanente, para 3 cabos entrançados de aço, de 0,6" (15,2 mm) de diâmetro nominal, formada por placa de distribuição de 250x250x25 mm, cunha triangular de fricção de aço, protecção externa com tampão de plástico de 160 mm de diâmetro, juntas de neopreno e parafusos. (material) | 1.000 | 121.25 | 121.25 |
| mo042 | h | Oficial de 1ª estruturista. (mão de obra) | 0.500 | 23.64 | 11.82 |
| mo089 | h | Ajudante de estruturista. (mão de obra) | 0.500 | 23.07 | 11.54 |
| % | % | Custos directos complementares | 2 % | 144.61 | 2.89 |
|  |  | Custos directos |  |  | 147.50 |
