# Estaca de trado contínuo betonada por tubo central do trado

- Propriedade do ficheiro: CYPE INGENIEROS, S.A.
- Formato: FIEBDC-3/2002
- Moeda: EUR
- Custos indirectos: 3.00 %
- IVA: 23.00 %

## C Fundações

### CP Profundas

#### CPI Estacas moldadas "in situ"

**CPI080** m Estaca de trado contínuo betonada por tubo central do trado.
Estaca de fundação de betão armado de 35 cm de diâmetro, para grupo de estacas, até 15 m de profundidade. Executada por perfuração de terras, em terreno de menos de 25 kg/cm² de resistência, através de sistema mecânico, sem entivação e posterior betonagem contínua em seco por bombagem através do tubo central do trado da estaca. Realizada com betão C25/30 (XC1(P); D12; S4; Cl 0,4) fabricado em central, e betonagem desde camião a bomba estacionaria, e aço A400 NR, com uma quantidade aproximada de 5,6 kg/m. Inclusive arame de atar e separadores.
Critérios considerados na determinação do preço da unidade de obra: O preço inclui o transporte, a instalação, a montagem e a desmontagem do equipamento mecânico, a elaboração da armadura (corte, dobragem e moldagem de elementos) em fábrica e a montagem no lugar definitivo da sua colocação em obra.
Inclui: Marcação da disposição e traçado dos eixos dos grupos de pilares. Perfuração por rotação do terreno. Extracção do trado simultaneamente com a colocação do betão. Colocação da armadura no betão fresco. Limpeza e remoção de sobrantes.
Critério de medição de projecto: Comprimento medido segundo documentação gráfica de Projecto, incrementado em um metro pela formação do bolbo.
Critério de medição de obra: Medir-se-á o comprimento, verificado no terreno antes de betonar, da estaca realmente executada segundo especificações de Projecto, desde a ponta até à face inferior do maciço de encabeçamento, sem incluir o excesso de betão consumido sobre o volume teórico correspondente ao diâmetro nominal da estaca.

| Código | Un | Descrição | Rendimento | Preço | Importância |
|---|---|---|---|---|---|
| mt07aco020k | Ud | Separador homologado para estacas. (material) | 3.000 | 0.10 | 0.30 |
| mt07aco040b | kg | Armadura elaborada em fábrica com aço em varões nervurados, A400 NR, de vários diâmetros. (material) | 5.600 | 1.71 | 9.58 |
| mt08var050 | kg | Arame galvanizado para atar, de 1,30 mm de diâmetro. (material) | 0.034 | 1.50 | 0.05 |
| mt10haf020bgnge | m³ | Betão C25/30 (XC1(P); D12; S4; Cl 0,4), fabricado em central, segundo NP EN 206. (material) | 0.125 | 87.38 | 10.92 |
| mq03pii108a | h | Equipamento completo para perfuração de estaca de trado contínuo betonada por tubo central do trado. (equipamento) | 0.065 | 375.00 | 24.38 |
| mq06bhe020 | h | Bomba estacionária, para bombagem de betão. (equipamento) | 0.052 | 62.72 | 3.26 |
| au00auh020 |  | Calha para descarga do betão. | 1.000 | 0.00 | 0.00 |
| mo043 | h | Oficial de 1ª armador de ferro. (mão de obra) | 0.022 | 23.64 | 0.52 |
| mo090 | h | Ajudante de armador de ferro. (mão de obra) | 0.022 | 23.07 | 0.51 |
| mo045 | h | Oficial de 1ª estruturista, em trabalhos de betonagem. (mão de obra) | 0.115 | 23.64 | 2.72 |
| mo092 | h | Ajudante de estruturista, em trabalhos de betonagem. (mão de obra) | 0.160 | 23.07 | 3.69 |
| % | % | Custos directos complementares | 2 % | 55.93 | 1.12 |
|  |  | Custos directos |  |  | 57.05 |
