# Desmontagem de peça de estrutura de madeira em cobertura

- Propriedade do ficheiro: CYPE INGENIEROS, S.A.
- Formato: FIEBDC-3/2002
- Moeda: EUR
- Custos indirectos: 3.00 %
- IVA: 23.00 %

## D Demolições

### DE Estruturas

#### DEM Madeira

**DEM130** m Desmontagem de peça de estrutura de madeira em cobertura.
Desmontagem de perna de 8x8 cm de secção, de estrutura de madeira em cobertura, com meios manuais e motosserra, e carga manual para camião ou contentor.
Critérios considerados na determinação do preço da unidade de obra: O preço inclui o desmontagem dos elementos de fixação.
Inclui: Desmontagem do elemento. Remoção e armazenamento do material desmontado. Limpeza dos restos da obra. Carga manual do material desmontado para camião ou contentor.
Critério de medição de projecto: Comprimento medido segundo documentação gráfica de Projecto.
Critério de medição de obra: Será medido o comprimento realmente desmontado segundo especificações de Projecto.

| Código | Un | Descrição | Rendimento | Preço | Importância |
|---|---|---|---|---|---|
| mq09sie010 | h | Motoserra a gasolina, de 50 cm de espada e 2 kW de potência. (equipamento) | 0.219 | 3.36 | 0.74 |
| mo058 | h | Ajudante de carpinteiro. (mão de obra) | 0.876 | 22.27 | 19.51 |
| mo113 | h | Operário não qualificado construção. (mão de obra) | 0.876 | 21.45 | 18.79 |
| % | % | Custos directos complementares | 2 % | 39.04 | 0.78 |
|  |  | Custos directos |  |  | 39.82 |
