# Desmontagem de porta de vidro temperado

- Propriedade do ficheiro: CYPE INGENIEROS, S.A.
- Formato: FIEBDC-3/2002
- Moeda: EUR
- Custos indirectos: 3.00 %
- IVA: 23.00 %

## D Demolições

### DL Vãos

#### DLV Vidros

**DLV070** Ud Desmontagem de porta de vidro temperado.
Desmontagem com meios manuais de porta de vidro temperado de 2090x896 mm de espessura, sem deteriorar os elementos construtivos aos quais está fixada, e carga manual para camião ou contentor.
Critérios considerados na determinação do preço da unidade de obra: O preço inclui o desmontagem dos acessórios e dos ferragens.
Inclui: Desmontagem do elemento. Remoção e armazenamento do material desmontado. Limpeza dos restos da obra. Carga manual do material desmontado e restos da obra para camião ou contentor.
Critério de medição de projecto: Superfície medida segundo documentação gráfica de Projecto.
Critério de medição de obra: Será medida a superfície realmente desmontada segundo especificações de Projecto.

| Código | Un | Descrição | Rendimento | Preço | Importância |
|---|---|---|---|---|---|
| mo055 | h | Oficial de 1ª vidraceiro. (mão de obra) | 0.975 | 24.22 | 23.61 |
| mo110 | h | Ajudante de vidraceiro. (mão de obra) | 0.975 | 23.62 | 23.03 |
| % | % | Custos directos complementares | 2 % | 46.64 | 0.93 |
|  |  | Custos directos |  |  | 47.57 |
