# Placa de ancoragem de aço, com pernos soldados

- Propriedade do ficheiro: CYPE INGENIEROS, S.A.
- Formato: FIEBDC-3/2002
- Moeda: EUR
- Custos indirectos: 3.00 %
- IVA: 23.00 %

## E Estruturas

### EA Metálicas

#### EAS Pilares

**EAS005** Ud Placa de ancoragem de aço, com pernos soldados.
Placa de ancoragem de aço EN 10025 S275JR em perfil plano, com furo central biselado, de 250x250 mm e espessura 12 mm, com 4 pernos soldados, de aço nervurado A400 NR de 12 mm de diâmetro e 50 cm de comprimento total.
Critérios considerados na determinação do preço da unidade de obra: O preço inclui os cortes, os desperdícios, a preparação de bordos, as chapas, as peças especiais e os elementos auxiliares de montagem.
Inclui: Limpeza e preparação do plano de apoio. Marcação dos eixos. Colocação e fixação provisória da placa. Aprumo e nivelamento.
Critério de medição de projecto: Número de unidades previstas, segundo documentação gráfica de Projecto.
Critério de medição de obra: Medir-se-á o número de unidades realmente executadas segundo especificações de Projecto.

| Código | Un | Descrição | Rendimento | Preço | Importância |
|---|---|---|---|---|---|
| mt07ala011k | kg | Placa de aço laminado EN 10025 S275JR, para aplicações estruturais. Trabalhada e montada em oficina, para colocar com ligações soldadas em obra. (material) | 5.888 | 2.69 | 15.84 |
| mt07aco040b | kg | Armadura elaborada em fábrica com aço em varões nervurados, A400 NR, de vários diâmetros. (material) | 1.775 | 1.71 | 3.04 |
| mq08sol020 | h | Equipamentos e elementos auxiliares para soldadura eléctrica. (equipamento) | 0.015 | 3.42 | 0.05 |
| op00cor020 |  | Cortadora manual de metal, de disco. | 1.000 | 0.00 | 0.00 |
| mo047 | h | Oficial de 1ª montador de estruturas metálicas. (mão de obra) | 0.297 | 23.64 | 7.02 |
| mo094 | h | Ajudante de montador de estruturas metálicas. (mão de obra) | 0.297 | 23.07 | 6.85 |
| % | % | Custos directos complementares | 2 % | 32.80 | 0.66 |
|  |  | Custos directos |  |  | 33.46 |
