# Revestimento de testa de laje com plaquetas cerâmicas face à vista com isolamento incorporado

- Propriedade do ficheiro: CYPE INGENIEROS, S.A.
- Formato: FIEBDC-3/2002
- Moeda: EUR
- Custos indirectos: 3.00 %
- IVA: 23.00 %

## F Fachadas, divisões e protecções

### FR Testas de laje

#### FRC De peças cerâmicas

**FRC016** m Revestimento de testa de laje com plaquetas cerâmicas face à vista com isolamento incorporado.
Revestimento de testa de laje de 30 cm de altura, com painéis isolantes pré-fabricados compostos de plaquetas cerâmicas de grés, cor vermelho, unidas a um painel rígido de poliestireno extrudido, de 30 mm de espessura. COLOCAÇÃO: com cimento cola melhorado, C2 TE S2, segundo NP EN 12004, altamente deformável, com deslizamento reduzido e tempo de colocação ampliado. ENCHIMENTO DE JUNTAS: com argamassa, tipo CG2. Inclusive plaquetas individuais de união entre painéis pré-fabricados e adesivo de borracha de silicone para vedação de juntas.
Inclui: Corte e preparação dos painéis pré-fabricados. Colocação e fixação dos painéis pré-fabricados sobre o paramento. Vedação das juntas entre painéis. Colocação das plaquetas de ajuste e das peças especiais. Enchimento das juntas das plaquetas. Limpeza do paramento.
Critério de medição de projecto: Comprimento medido pelo seu maior desenvolvimento linear, segundo documentação gráfica de Projecto.
Critério de medição de obra: Medir-se-á, pelo seu maior desenvolvimento linear, o comprimento realmente executado segundo especificações de Projecto, incluindo o comprimento que se poderá perder em meias esquadrias.

| Código | Un | Descrição | Rendimento | Preço | Importância |
|---|---|---|---|---|---|
| mt12ppg010a | Ud | Painel pré-fabricado de 1240x600x48 mm, composto de plaquetas cerâmicas de grés, segundo NP EN ISO 10545-11, cor vermelho, unidas a um painel rígido de poliestireno extrudido, segundo EN 13164, de 30 mm de espessura, resistência à compressão >= 300 kPa, resistência térmica 0,9 m²°C/W, condutibilidade térmica 0,034 W/(m°C), Euroclasse E de reacção ao fogo, segundo NP EN 13501-1, inclusive dispositivos auxiliares de fixação e plaquetas individuais. (material) | 0.403 | 49.30 | 19.87 |
| mt09mcp100j | kg | Cimento cola melhorado, C2 TE S2, segundo NP EN 12004, altamente deformável, com deslizamento reduzido e tempo de colocação ampliado, cor branca, de um só componente à base de cimento de alta resistência, inertes seleccionados, aditivos e resinas sintéticas, para a colocação em camada fina do todo o tipo de peças cerâmicas em paramentos verticais exteriores e pavimentos exteriores. (material) | 0.240 | 1.28 | 0.31 |
| mt09mcr100a | kg | Argamassa, tipo CG2, segundo EN 13888, para juntas de 5 a 30 mm, composto por cimentos de alta resistência, inertes seleccionados, pigmentos e aditivos específicos. (material) | 0.255 | 1.09 | 0.28 |
| mt12ppg110 | Ud | Cartucho de 310 cm³ de adesivo de borracha de silicone. (material) | 0.050 | 6.92 | 0.35 |
| op00ato010 |  | Aparafusadora. | 1.000 | 0.00 | 0.00 |
| mo052 | h | Oficial de 1ª montador de sistemas de fachadas pré-fabricadas. (mão de obra) | 0.180 | 23.31 | 4.20 |
| mo099 | h | Ajudante de montador de sistemas de fachadas pré-fabricadas. (mão de obra) | 0.180 | 22.13 | 3.98 |
| % | % | Custos directos complementares | 2 % | 28.99 | 0.58 |
|  |  | Custos directos |  |  | 29.57 |
