# Antena para recepção de emisões de satélite

- Propriedade do ficheiro: CYPE INGENIEROS, S.A.
- Formato: FIEBDC-3/2002
- Moeda: EUR
- Custos indirectos: 3.00 %
- IVA: 23.00 %

## I Instalações

### IA Audiovisuais

#### IAA Rede de cabos coaxiais

**IAA036** Ud Antena para recepção de emisões de satélite.
Antena parabólica Off-Set fixa constituida por reflector parabólico, de alumínio, acabamento com tinta poliéster cor branca, de 86 cm de diâmetro, largura de banda de 10,7 a 12,75 GHz, com conversor LNB universal com conector fêmea, tipo "F", de 58 dB de ganho, com as quatro combinações de polaridade e banda (Ha, Hb, Va, Vb), grau de protecção IP66. Inclusive ancoragens e quantos acessórios sejam necessários para a sua correcta instalação.
Inclui: Marcação. Montagem, ligação e verificação do seu correcto funcionamento.
Critério de medição de projecto: Número de unidades previstas, segundo documentação gráfica de Projecto.
Critério de medição de obra: Medir-se-á o número de unidades realmente executadas segundo especificações de Projecto.

| Código | Un | Descrição | Rendimento | Preço | Importância |
|---|---|---|---|---|---|
| mt40atv020e | Ud | Reflector parabólico, de alumínio, acabamento com tinta poliéster cor branca, de 86 cm de diâmetro, largura de banda de 10,7 a 12,75 GHz. (material) | 1.000 | 58.37 | 58.37 |
| mt40atv025a | Ud | Conversor LNB universal com conector fêmea, tipo "F", de 58 dB de ganho, com as quatro combinações de polaridade e banda (Ha, Hb, Va, Vb), grau de protecção IP66. (material) | 1.000 | 6.82 | 6.82 |
| mo001 | h | Oficial de 1ª instalador de telecomunicações. (mão de obra) | 0.700 | 23.31 | 16.32 |
| mo056 | h | Ajudante de instalador de telecomunicações. (mão de obra) | 0.700 | 22.09 | 15.46 |
| % | % | Custos directos complementares | 2 % | 96.97 | 1.94 |
|  |  | Custos directos |  |  | 98.91 |
