# Repartidor

- Propriedade do ficheiro: CYPE INGENIEROS, S.A.
- Formato: FIEBDC-3/2002
- Moeda: EUR
- Custos indirectos: 3.00 %
- IVA: 23.00 %

## I Instalações

### IA Audiovisuais

#### IAA Rede de cabos coaxiais

**IAA115** Ud Repartidor.
Repartidor de 5-2400 MHz de 5 saídas, de 124x60x26 mm, 10,2 dB de perdas de inserção a 862 MHz e 12,1 dB de perdas de inserção a 2150 MHz.
Inclui: Colocação. Ligação e verificação do seu correcto funcionamento.
Critério de medição de projecto: Número de unidades previstas, segundo documentação gráfica de Projecto.
Critério de medição de obra: Medir-se-á o número de unidades realmente executadas segundo especificações de Projecto.

| Código | Un | Descrição | Rendimento | Preço | Importância |
|---|---|---|---|---|---|
| mt40irt024v | Ud | Repartidor de 5-2400 MHz de 5 saídas, de 124x60x26 mm, 10,2 dB de perdas de inserção a 862 MHz e 12,1 dB de perdas de inserção a 2150 MHz, com conectores tipo "F". (material) | 1.000 | 5.82 | 5.82 |
| mo001 | h | Oficial de 1ª instalador de telecomunicações. (mão de obra) | 0.100 | 23.31 | 2.33 |
| mo056 | h | Ajudante de instalador de telecomunicações. (mão de obra) | 0.100 | 22.09 | 2.21 |
| % | % | Custos directos complementares | 2 % | 10.36 | 0.21 |
|  |  | Custos directos |  |  | 10.57 |
