# Atenuador de fibra óptica

- Propriedade do ficheiro: CYPE INGENIEROS, S.A.
- Formato: FIEBDC-3/2002
- Moeda: EUR
- Custos indirectos: 3.00 %
- IVA: 23.00 %

## I Instalações

### IA Audiovisuais

#### IAO Rede de fibra óptica

**IAO026** Ud Atenuador de fibra óptica.
Atenuador de 5 dB, para intervalo de comprimento de onda de 1310 a 1550 nm, com conectores tipo SC/APC simples.
Inclui: Colocação. Ligação e verificação do seu correcto funcionamento.
Critério de medição de projecto: Número de unidades previstas, segundo documentação gráfica de Projecto.
Critério de medição de obra: Medir-se-á o número de unidades realmente executadas segundo especificações de Projecto.

| Código | Un | Descrição | Rendimento | Preço | Importância |
|---|---|---|---|---|---|
| mt40fod060b | Ud | Atenuador de 5 dB, para intervalo de comprimento de onda de 1310 a 1550 nm, com conectores tipo SC/APC simples. (material) | 1.000 | 27.85 | 27.85 |
| mo001 | h | Oficial de 1ª instalador de telecomunicações. (mão de obra) | 0.050 | 23.31 | 1.17 |
| mo056 | h | Ajudante de instalador de telecomunicações. (mão de obra) | 0.050 | 22.09 | 1.10 |
| % | % | Custos directos complementares | 2 % | 30.12 | 0.60 |
|  |  | Custos directos |  |  | 30.72 |
