# Unidade interior para produção de A.Q.S., aquecimento e arrefecimento

- Propriedade do ficheiro: CYPE INGENIEROS, S.A.
- Formato: FIEBDC-3/2002
- Moeda: EUR
- Custos indirectos: 3.00 %
- IVA: 23.00 %

## I Instalações

### IB Sistemas de climatização

#### IBL Sistema VRF (Mitsubishi Electric)

**IBL640** Ud Unidade interior para produção de A.Q.S., aquecimento e arrefecimento.
Unidade interior para aquecimento e arrefecimento, para gás R-410A, gama Ecodan para City Multi, modelo PWFY-EP100VM-E1-AU "MITSUBISHI ELECTRIC", em instalação com unidade exterior com recuperação de calor da série PURY/PQRY, potência frigorífica nominal 0 kW, potência calorífica nominal 12,5 kW, consumo eléctrico nominal em arrefecimento 0 kW, consumo eléctrico nominal em aquecimento 0,015 kW, de 450x300x800 mm, peso 33 kg, pressão sonora 29 dBA, produção de água quente até 45°C, produção de água fria até 8°C.
Critérios considerados na determinação do preço da unidade de obra: O preço não inclui a canalização nem a cablagem eléctrica de alimentação.
Inclui: Marcação. Colocação e fixação. Ligação às linhas frigoríficas. Ligação à rede de condução de água. Ligação à rede eléctrica. Colocação em funcionamento.
Critério de medição de projecto: Número de unidades previstas, segundo documentação gráfica de Projecto.
Critério de medição de obra: Medir-se-á o número de unidades realmente executadas segundo especificações de Projecto.

| Código | Un | Descrição | Rendimento | Preço | Importância |
|---|---|---|---|---|---|
| mt42mee290a | Ud | Unidade interior para aquecimento e arrefecimento, para gás R-410A, gama Ecodan para City Multi, modelo PWFY-EP100VM-E1-AU "MITSUBISHI ELECTRIC", em instalação com unidade exterior com recuperação de calor da série PURY/PQRY, potência frigorífica nominal 11,2 kW, potência calorífica nominal 12,5 kW, consumo eléctrico nominal em arrefecimento 0,015 kW, consumo eléctrico nominal em aquecimento 0,015 kW, de 450x300x800 mm, peso 33 kg, pressão sonora 29 dBA, produção de água quente até 45°C, produção de água fria até 8°C. (material) | 1.000 | 2078.00 | 2078.00 |
| mo005 | h | Oficial de 1ª instalador de ar condicionado. (mão de obra) | 1.000 | 23.31 | 23.31 |
| mo104 | h | Ajudante de instalador de ar condicionado. (mão de obra) | 1.000 | 22.09 | 22.09 |
| % | % | Custos directos complementares | 2 % | 2123.40 | 42.47 |
|  |  | Custos directos |  |  | 2165.87 |
