# Unidade interior de ar condicionado, de tecto com descarga directa, para gás R-32

- Propriedade do ficheiro: CYPE INGENIEROS, S.A.
- Formato: FIEBDC-3/2002
- Moeda: EUR
- Custos indirectos: 3.00 %
- IVA: 23.00 %

## I Instalações

### IB Sistemas de climatização

#### IBP Sistema VRF (Toshiba)

**IBP006** Ud Unidade interior de ar condicionado, de tecto com descarga directa, para gás R-32.
Unidade interior de ar condicionado, de tecto com descarga directa, sistema VRF, para gás R-410A/R-32, alimentação monofásica (230V/50Hz), modelo MMC-UP0151HP-E "TOSHIBA", potência frigorífica nominal 4,5 kW (temperatura de bolbo seco de ar interior 27°C, temperatura de bolbo húmido de ar interior 19°C, temperatura de bolbo seco do ar exterior 35°C, temperatura de bolbo húmido do ar exterior 24°C), potência calorífica nominal 5 kW (temperatura de bolbo seco de ar interior 20°C, temperatura de bolbo húmido do ar exterior 6°C), consumo eléctrico nominal 0,033 kW, pressão sonora a velocidade alta/média/baixa: 36/34/28 dBA, potência sonora a velocidade alta 51 dBA, caudal de ar a velocidade alta/média/baixa: 840/690/540 m³/h, de 235x950x690 mm e 23 kg, com válvula de expansão electrónica, sensor de pressão e controlo individual de temperatura por microprocessador para regulação do fluxo de refrigerante, admissão de ar exterior. Regulação: controlo remoto sem fios, modelo RBC-AXU31C-E.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42tsb171a | Ud | Unidade interior de ar condicionado, de tecto com descarga directa, sistema VRF, para gás R-410A/R-32, alimentação monofásica (230V/50Hz), modelo MMC-UP0151HP-E "TOSHIBA", potência frigorífica nominal 4,5 kW (temperatura de bolbo seco de ar interior 27°C, temperatura de bolbo húmido de ar interior 19°C, temperatura de bolbo seco do ar exterior 35°C, temperatura de bolbo húmido do ar exterior 24°C), potência calorífica nominal 5 kW (temperatura de bolbo seco de ar interior 20°C, temperatura de bolbo húmido do ar exterior 6°C), consumo eléctrico nominal 0,033 kW, pressão sonora a velocidade alta/média/baixa: 36/34/28 dBA, potência sonora a velocidade alta 51 dBA, caudal de ar a velocidade alta/média/baixa: 840/690/540 m³/h, de 235x950x690 mm e 23 kg, com válvula de expansão electrónica, sensor de pressão e controlo individual de temperatura por microprocessador para regulação do fluxo de refrigerante, admissão de ar exterior. (material) | 1.000 | 2139.00 | 2139.00 |
| mt42tsb597b | Ud | Controlo remoto sem fios, modelo RBC-AXU31C-E "TOSHIBA", formado por comando por infravermelhos e receptor para instalação na unidade interior de ar condicionado. (material) | 1.000 | 278.00 | 278.00 |
| mo005 | h | Oficial de 1ª instalador de ar condicionado. (mão de obra) | 1.000 | 23.31 | 23.31 |
| mo104 | h | Ajudante de instalador de ar condicionado. (mão de obra) | 1.000 | 22.09 | 22.09 |
| % | % | Custos directos complementares | 2 % | 2462.40 | 49.25 |
|  |  | Custos directos |  |  | 2511.65 |
