# Caldeira a gasóleo, colectiva, de condensação, de pé, de aço inoxidável

- Propriedade do ficheiro: CYPE INGENIEROS, S.A.
- Formato: FIEBDC-3/2002
- Moeda: EUR
- Custos indirectos: 3.00 %
- IVA: 23.00 %

## I Instalações

### IC Aquecimento, arrefecimento, climatização e A.Q.S.

#### ICC Caldeiras a gasóleo

**ICC220** Ud Caldeira a gasóleo, colectiva, de condensação, de pé, de aço inoxidável.
Caldeira de pé, de condensação, para queimador pressurizado de gasóleo ou gás, de aço inoxidável Dúplex AISI 2205, emissão de NOx classe 6, potência (80/60°C) 91,5 kW, potência (50/30°C) 100 kW, rendimento (80/60°C) 97%, rendimento (50/30°C) 106%, rendimento a 30% da carga 107,5%, peso 436 kg. Inclusive e descarga para sumidouro para o esvaziamento da caldeira e a drenagem da válvula de segurança, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38fer110b | Ud | Caldeira de pé, de condensação, para queimador pressurizado de gasóleo ou gás, de aço inoxidável Dúplex AISI 2205, emissão de NOx classe 6, potência (80/60°C) 91,5 kW, potência (50/30°C) 100 kW, rendimento (80/60°C) 97%, rendimento (50/30°C) 106%, rendimento a 30% da carga 107,5%, peso 436 kg. (material) | 1.000 | 12846.60 | 12846.60 |
| mt38ccg100a | Ud | Queimador pressurizado modulante para gasóleo, de potência máxima 120 kW, com acendimento electrónico. (material) | 1.000 | 790.00 | 790.00 |
| mt38www050 | Ud | Descarga a sumidouro, para a drenagem da válvula de segurança, composto por 1 m de tubo de aço preto de 1/2" e funil descarga, inclusive acessórios e peças especiais. (material) | 1.000 | 15.00 | 15.00 |
| mt38www010 | Ud | Material auxiliar para instalações de aquecimento. (material) | 1.000 | 1.68 | 1.68 |
| mt37www010 | Ud | Material auxiliar para instalações de abastecimento de água. (material) | 1.000 | 1.40 | 1.40 |
| mo004 | h | Oficial de 1ª instalador de aquecimento. (mão de obra) | 4.000 | 23.31 | 93.24 |
| mo103 | h | Ajudante de instalador de aquecimento. (mão de obra) | 4.000 | 22.09 | 88.36 |
| % | % | Custos directos complementares | 2 % | 13836.28 | 276.73 |
|  |  | Custos directos |  |  | 14113.01 |
