# Caldeira a gasóleo, doméstica, de condensação, de pé, para aquecimento

- Propriedade do ficheiro: CYPE INGENIEROS, S.A.
- Formato: FIEBDC-3/2002
- Moeda: EUR
- Custos indirectos: 3.00 %
- IVA: 23.00 %

## I Instalações

### IC Aquecimento, arrefecimento, climatização e A.Q.S.

#### ICC Caldeiras a gasóleo

**ICC215** Ud Caldeira a gasóleo, doméstica, de condensação, de pé, para aquecimento.
Caldeira de pé, de condensação com recuperador de aço inoxidável, com corpo de ferro fundido cinzento GL 180 e queimador pressurizado de gasóleo de chama azul, eficiência energética classe A, potência de aquecimento 22 kW, peso 192 kg, dimensões 773x600x601 mm, quadro de regulação e cronotermostato modulante com sonda de temperatura exterior, caudal mássico de gás queimado 0,0089 kg/s, com conteúdo de CO2 14%, pressão de impulsão disponível 30 Pa, conteúdo de água 33 l, kit de ligação de caldeira a gasóleo a circuito de aquecimento, kit de segurança para caldeira a gasóleo, kit de ligação de caldeira a gasóleo a vaso de expansão. Sem incluir a conduta para evacuação dos produtos da combustão. Totalmente montada, ligada e testada.
Inclui: Marcação. Disposição dos elementos. Montagem da caldeira e dos seus acessórios. Ligação com as redes de abastecimento de água, de gasóleo, de saneamento e eléctrica, e com a conduta de evacuação dos produtos de combustão. Colocação em funcionamento.
Critério de medição de projecto: Número de unidades previstas, segundo documentação gráfica de Projecto.
Critério de medição de obra: Medir-se-á o número de unidades realmente executadas segundo especificações de Projecto.

| Código | Un | Descrição | Rendimento | Preço | Importância |
|---|---|---|---|---|---|
| mt38cqj110a | Ud | Caldeira de pé, de condensação com recuperador de aço inoxidável, com corpo de ferro fundido cinzento GL 180 e queimador pressurizado de gasóleo de chama azul, eficiência energética classe A, potência de aquecimento 22 kW, peso 192 kg, dimensões 773x600x601 mm, quadro de regulação e cronotermostato modulante com sonda de temperatura exterior, caudal mássico de gás queimado 0,0089 kg/s, com conteúdo de CO2 14%, pressão de impulsão disponível 30 Pa, conteúdo de água 33 l. (material) | 1.000 | 3690.38 | 3690.38 |
| mt38cqj519a | Ud | Kit de segurança para caldeira a gasóleo, composto por manómetro, válvula de segurança e purgador de ar. (material) | 1.000 | 92.63 | 92.63 |
| mt38cqj530a | Ud | Kit de ligação de caldeira a gasóleo a vaso de expansão, com válvula de enchimento e vazamento. (material) | 1.000 | 108.23 | 108.23 |
| mt38www010 | Ud | Material auxiliar para instalações de aquecimento. (material) | 1.000 | 1.68 | 1.68 |
| mo004 | h | Oficial de 1ª instalador de aquecimento. (mão de obra) | 1.892 | 23.31 | 44.10 |
| mo103 | h | Ajudante de instalador de aquecimento. (mão de obra) | 1.892 | 22.09 | 41.79 |
| % | % | Custos directos complementares | 2 % | 3978.81 | 79.58 |
|  |  | Custos directos |  |  | 4058.39 |
