# Fonte de alimentação

- Propriedade do ficheiro: CYPE INGENIEROS, S.A.
- Formato: FIEBDC-3/2002
- Moeda: EUR
- Custos indirectos: 3.00 %
- IVA: 23.00 %

## I Instalações

### ID Segurança

#### IDF Fontes de alimentação

**IDF010** Ud Fonte de alimentação.
Fonte de alimentação, saída de 1 A a 12 V, com espaço para bateria de 12 V e 7 Ah, de 240x345x79 mm.
Critérios considerados na determinação do preço da unidade de obra: O preço não inclui a bateria.
Inclui: Marcação. Fixação ao paramento. Montagem, ligação e verificação do seu correcto funcionamento.
Critério de medição de projecto: Número de unidades previstas, segundo documentação gráfica de Projecto.
Critério de medição de obra: Medir-se-á o número de unidades realmente executadas segundo especificações de Projecto.

| Código | Un | Descrição | Rendimento | Preço | Importância |
|---|---|---|---|---|---|
| mt41ing140a | Ud | Fonte de alimentação, saída de 1 A a 12 V, com espaço para bateria de 12 V e 7 Ah, de 240x345x79 mm. (material) | 1.000 | 122.22 | 122.22 |
| mo006 | h | Oficial de 1ª instalador de redes e equipamentos de detecção e segurança. (mão de obra) | 0.050 | 23.31 | 1.17 |
| mo105 | h | Ajudante de instalador de redes e equipamentos de detecção e segurança. (mão de obra) | 0.050 | 22.09 | 1.10 |
| % | % | Custos directos complementares | 2 % | 124.49 | 2.49 |
|  |  | Custos directos |  |  | 126.98 |
