# Módulo solar fotovoltaico integrado em pavimento

- Propriedade do ficheiro: CYPE INGENIEROS, S.A.
- Formato: FIEBDC-3/2002
- Moeda: EUR
- Custos indirectos: 3.00 %
- IVA: 23.00 %

## I Instalações

### IE Eléctricas

#### IEF Solar fotovoltaica

**IEF230** Ud Módulo solar fotovoltaico integrado em pavimento.
Módulo solar fotovoltaico de células de silício monocristalino, potência máxima (Wp) 146 W, tensão a máxima potência (Vmp) 15,78 V, intensidade a máxima potência (Imp) 9,25 A, tensão em circuito aberto (Voc) 18,7 V, intensidade de curto-circuito (Isc) 9,78 A, eficiência 12,79%, 28 células de 156x156 mm, vidro exterior temperado de 10 mm de espessura, camada adesiva de polivinil butiral (PVB), camada posterior de vidro temperado de 10 mm de espessura, temperatura de trabalho -40°C até 85°C, dimensões 792x1437x24 mm, resistência à carga do vento 245 kg/m², resistência à carga da neve 551 kg/m², peso 60,08 kg, com caixa de ligações com díodos, cabos polarizados de 4 mm² de secção e 900 mm de comprimento e conectores MC4. Instalação em pavimento. Inclusive acessórios de montagem e material de ligação eléctrica.
Critérios considerados na determinação do preço da unidade de obra: O preço não inclui a estrutura suporte.
Inclui: Montagem, ligação e verificação do seu correcto funcionamento.
Critério de medição de projecto: Número de unidades previstas, segundo documentação gráfica de Projecto.
Critério de medição de obra: Medir-se-á o número de unidades realmente executadas segundo especificações de Projecto.

| Código | Un | Descrição | Rendimento | Preço | Importância |
|---|---|---|---|---|---|
| mt35sol230a | Ud | Módulo solar fotovoltaico de células de silício monocristalino, para integração em pavimento, potência máxima (Wp) 146 W, tensão a máxima potência (Vmp) 15,78 V, intensidade a máxima potência (Imp) 9,25 A, tensão em circuito aberto (Voc) 18,7 V, intensidade de curto-circuito (Isc) 9,78 A, eficiência 12,79%, 28 células de 156x156 mm, vidro exterior temperado de 10 mm de espessura, camada adesiva de polivinil butiral (PVB), camada posterior de vidro temperado de 10 mm de espessura, temperatura de trabalho -40°C até 85°C, dimensões 792x1437x24 mm, resistência à carga do vento 245 kg/m², resistência à carga da neve 551 kg/m², peso 60,08 kg, com caixa de ligações com díodos, cabos polarizados de 4 mm² de secção e 900 mm de comprimento e conectores MC4. (material) | 1.000 | 509.83 | 509.83 |
| mo003 | h | Oficial de 1ª electricista. (mão de obra) | 0.250 | 23.31 | 5.83 |
| mo102 | h | Ajudante de electricista. (mão de obra) | 0.250 | 22.09 | 5.52 |
| % | % | Custos directos complementares | 2 % | 521.18 | 10.42 |
|  |  | Custos directos |  |  | 531.60 |
