# Disjuntor magnético em caixa moldada

- Propriedade do ficheiro: CYPE INGENIEROS, S.A.
- Formato: FIEBDC-3/2002
- Moeda: EUR
- Custos indirectos: 3.00 %
- IVA: 23.00 %

## I Instalações

### IE Eléctricas

#### IEX Aparelhagem

**IEX202** Ud Disjuntor magnético em caixa moldada.
Disjuntor magnético em caixa moldada, tripolar (3P), intensidade nominal 2,5 A, poder de corte 36 kA a 400 V, ajuste da intensidade de disparo magnético entre 6 e 14 x In, de 105x161x86 mm. Totalmente montado, ligado e testado.
Inclui: Montagem e ligação do elemento.
Critério de medição de projecto: Número de unidades previstas, segundo documentação gráfica de Projecto.
Critério de medição de obra: Medir-se-á o número de unidades realmente executadas segundo especificações de Projecto.

| Código | Un | Descrição | Rendimento | Preço | Importância |
|---|---|---|---|---|---|
| mt35ase510aa | Ud | Disjuntor magnético em caixa moldada, tripolar (3P), intensidade nominal 2,5 A, poder de corte 36 kA a 400 V, ajuste da intensidade de disparo magnético entre 6 e 14 x In, de 105x161x86 mm, segundo EN 60947-2. (material) | 1.000 | 520.93 | 520.93 |
| mo003 | h | Oficial de 1ª electricista. (mão de obra) | 0.600 | 23.31 | 13.99 |
| % | % | Custos directos complementares | 2 % | 534.92 | 10.70 |
|  |  | Custos directos |  |  | 545.62 |
