# Tubagem de polietileno reticulado (PE-X), pré-isolada termicamente, "FITTINGS ESTÁNDAR"

- Propriedade do ficheiro: CYPE INGENIEROS, S.A.
- Formato: FIEBDC-3/2002
- Moeda: EUR
- Custos indirectos: 3.00 %
- IVA: 23.00 %

## I Instalações

### IH Tubagens para fluidos

#### IHO Tubagens de polietileno, pré-isoladas

**IHO111** m Tubagem de polietileno reticulado (PE-X), pré-isolada termicamente, "FITTINGS ESTÁNDAR".
Tubagem formada por tubo de polietileno reticulado (PE-Xa), de 16 mm de diâmetro exterior e 1,8 mm de espessura, série 4, classe 1-2-5/8 bar e classe 4/10 bar, com isolamento térmico de 6 mm de espessura e camada de protecção, fornecido em rolos, "FITTINGS ESTÁNDAR". Instalação em superfície. Inclusive material auxiliar para montagem e fixação, acessórios e peças especiais.
Inclui: Marcação. Colocação e fixação de tubos, acessórios e peças especiais. Realização de ensaios.
Critério de medição de projecto: Comprimento medido segundo documentação gráfica de Projecto.
Critério de medição de obra: Medir-se-á o comprimento realmente executado segundo especificações de Projecto.

| Código | Un | Descrição | Rendimento | Preço | Importância |
|---|---|---|---|---|---|
| mt37tpf406e | Ud | Material auxiliar para montagem e fixação das tubagens de polietileno reticulado (PE-Xa), com isolamento térmico, "FITTINGS ESTÁNDAR", de 16 de diâmetro exterior. (material) | 1.000 | 0.20 | 0.20 |
| mt37tpf006eg | m | Tubo de polietileno reticulado (PE-Xa), de 16 mm de diâmetro exterior e 1,8 mm de espessura, série 4, classe 1-2-5/8 bar e classe 4/10 bar, com isolamento térmico de 6 mm de espessura e camada de protecção, fornecido em rolos, "FITTINGS ESTÁNDAR", segundo NP EN ISO 15875-2, com o preço incrementado em 30% relativamente a acessórios e peças especiais. (material) | 1.000 | 5.25 | 5.25 |
| op00ato010 |  | Aparafusadora. | 1.000 | 0.00 | 0.00 |
| op00mar010 |  | Martelo. | 1.000 | 0.00 | 0.00 |
| op00tal010 |  | Berbequim. | 1.000 | 0.00 | 0.00 |
| mo008 | h | Oficial de 1ª canalizador. (mão de obra) | 0.030 | 23.31 | 0.70 |
| mo107 | h | Ajudante de canalizador. (mão de obra) | 0.030 | 22.09 | 0.66 |
| % | % | Custos directos complementares | 2 % | 6.81 | 0.14 |
|  |  | Custos directos |  |  | 6.95 |
