# Fonte de alimentação KNX

- Propriedade do ficheiro: CYPE INGENIEROS, S.A.
- Formato: FIEBDC-3/2002
- Moeda: EUR
- Custos indirectos: 3.00 %
- IVA: 23.00 %

## I Instalações

### IM Domóticas e inmóticas

#### IMK Componentes do sistema KNX

**IMK800** Ud Fonte de alimentação KNX.
Fonte de alimentação de 4 módulos, com filtro de banda e saída adicional, intensidade de saída máxima 640 mA, para dispositivos com protocolo de comunicação KNX, tensão nominal entre 200 e 240 Vca (50/60 Hz) ou entre 240 e 250 Vcc, tensão na saída para a linha bus entre 28 e 31 Vcc e tensão na saída adicional 30 Vcc. Montagem em calha DIN.
Inclui: Montagem e ligação.
Critério de medição de projecto: Número de unidades previstas, segundo documentação gráfica de Projecto.
Critério de medição de obra: Medir-se-á o número de unidades realmente executadas segundo especificações de Projecto.

| Código | Un | Descrição | Rendimento | Preço | Importância |
|---|---|---|---|---|---|
| mt35dfa010c | Ud | Fonte de alimentação de 4 módulos, com filtro de banda e saída adicional, intensidade de saída máxima 640 mA, para dispositivos com protocolo de comunicação KNX, tensão nominal entre 200 e 240 Vca (50/60 Hz) ou entre 240 e 250 Vcc, tensão na saída para a linha bus entre 28 e 31 Vcc e tensão na saída adicional 30 Vcc, com borne de ligação e derivação, para montagem em calha DIN, segundo NP EN 60669-1 e NP EN 60669-2-1. (material) | 1.000 | 279.83 | 279.83 |
| mo003 | h | Oficial de 1ª electricista. (mão de obra) | 0.300 | 23.31 | 6.99 |
| mo102 | h | Ajudante de electricista. (mão de obra) | 0.300 | 22.09 | 6.63 |
| mo123 | h | Especialista na colocação em funcionamento de instalações. (mão de obra) | 0.600 | 44.89 | 26.93 |
| % | % | Custos directos complementares | 2 % | 320.38 | 6.41 |
|  |  | Custos directos |  |  | 326.79 |
