# Vedação da passagem de tubagem metálica, com vedante acrílico. Sistema "HILTI"

- Propriedade do ficheiro: CYPE INGENIEROS, S.A.
- Formato: FIEBDC-3/2002
- Moeda: EUR
- Custos indirectos: 3.00 %
- IVA: 23.00 %

## I Instalações

### IO Contra incêndios

#### IOJ Protecção passiva contra incêndios: instalações

**IOJ131** Ud Vedação da passagem de tubagem metálica, com vedante acrílico. Sistema "HILTI".
Vedação de passagem de tubo metálico, de 110 de diâmetro exterior, em parede de 15 cm de espessura, com uma largura média de junta de 10,5 mm, para protecção passiva contra incêndios e garantir a resistência ao fogo EI 120, formada por nódulos de lã de rocha, de 45 kg/m³ de densidade como material de enchimento, recoberto por ambas as faces com uma camada de 10 mm de espessura de vedante acrílico com propriedades ignífugas, modelo CFS-S ACR CW "HILTI", cor branco.
Inclui: Limpeza e preparação da junta. Inserção do material de enchimento. Aplicação do vedante. Alisamento com espátula. Limpeza final.
Critério de medição de projecto: Número de unidades previstas, segundo documentação gráfica de Projecto.
Critério de medição de obra: Medir-se-á o número de unidades realmente executadas segundo especificações de Projecto.

| Código | Un | Descrição | Rendimento | Preço | Importância |
|---|---|---|---|---|---|
| mt16lra011a | kg | Nódulos de lã de rocha, de 45 kg/m³ de densidade, para enchimento de fendas e juntas. (material) | 0.035 | 2.42 | 0.08 |
| mt41phi010g | Ud | Cartucho de 310 ml de vedante acrílico com propriedades ignífugas, modelo CFS-S ACR CW "HILTI", cor branco, para vedação de juntas e aberturas lineares. (material) | 0.308 | 12.80 | 3.94 |
| mo113 | h | Operário não qualificado construção. (mão de obra) | 0.176 | 21.45 | 3.78 |
| % | % | Custos directos complementares | 2 % | 7.80 | 0.16 |
|  |  | Custos directos |  |  | 7.96 |
