# Vedação da passagem da tubagem combustível, com fita intumescente

- Propriedade do ficheiro: CYPE INGENIEROS, S.A.
- Formato: FIEBDC-3/2002
- Moeda: EUR
- Custos indirectos: 3.00 %
- IVA: 23.00 %

## I Instalações

### IO Contra incêndios

#### IOJ Protecção passiva contra incêndios: instalações

**IOJ160** Ud Vedação da passagem da tubagem combustível, com fita intumescente.
Vedação de passagem de tubo de PVC, de 50 mm de diâmetro nominal exterior, e de entre 2,2 e 3,6 mm de espessura, em parede de 15 cm de espessura, para protecção passiva contra incêndios e garantir a resistência ao fogo EI 120, formada por uma camada de fita intumescente, de 45x4,5 mm, por ambas as faces e vedante acrílico com propriedades ignífugas, cor branco como material de enchimento.
Inclui: Limpeza e preparação do paramento. Inserção do material de enchimento. Colocação da fita à volta do tubo. Inserção da fita na abertura. Vedação da junta. Limpeza final.
Critério de medição de projecto: Número de unidades previstas, segundo documentação gráfica de Projecto.
Critério de medição de obra: Medir-se-á o número de unidades realmente executadas segundo especificações de Projecto.

| Código | Un | Descrição | Rendimento | Preço | Importância |
|---|---|---|---|---|---|
| mt41phi010a | Ud | Cartucho de 310 ml de vedante acrílico com propriedades ignífugas, cor branco, para vedação de juntas e aberturas lineares. (material) | 0.756 | 12.42 | 9.39 |
| mt41phi110a | Ud | Fita intumescente, de 45x4,5 mm, fornecida em rolos de 10 m de comprimento. (material) | 0.035 | 427.77 | 14.97 |
| mo113 | h | Operário não qualificado construção. (mão de obra) | 0.170 | 21.45 | 3.65 |
| % | % | Custos directos complementares | 2 % | 28.01 | 0.56 |
|  |  | Custos directos |  |  | 28.57 |
