# Extintor móvel de pó químico ABC polivalente, com pressão incorporada

- Propriedade do ficheiro: CYPE INGENIEROS, S.A.
- Formato: FIEBDC-3/2002
- Moeda: EUR
- Custos indirectos: 3.00 %
- IVA: 23.00 %

## I Instalações

### IO Contra incêndios

#### IOX Extintores

**IOX130** Ud Extintor móvel de pó químico ABC polivalente, com pressão incorporada.
Extintor móvel de pó químico ABC polivalente, pressurizado com nitrogénio, com 25 kg de agente extintor, com asa, rodas, pé de apoio, corpo de aço com revestimento interior resistente à corrosão e acabamento exterior com tinta epóxi cor vermelho, tubo sonda, válvula de palanca, anilha de segurança, manómetro e mangueira com casquilho difusor.
Inclui: Colocação do extintor.
Critério de medição de projecto: Número de unidades previstas, segundo documentação gráfica de Projecto.
Critério de medição de obra: Medir-se-á o número de unidades realmente colocadas segundo especificações de Projecto.

| Código | Un | Descrição | Rendimento | Preço | Importância |
|---|---|---|---|---|---|
| mt41ixi130a | Ud | Extintor móvel de pó químico ABC polivalente, pressurizado com nitrogénio, com 25 kg de agente extintor, com asa, rodas, pé de apoio, corpo de aço com revestimento interior resistente à corrosão e acabamento exterior com tinta epóxi cor vermelho, tubo sonda, válvula de palanca, anilha de segurança, manómetro e mangueira com casquilho difusor, segundo NP EN 3. (material) | 1.000 | 141.75 | 141.75 |
| mo113 | h | Operário não qualificado construção. (mão de obra) | 0.150 | 21.45 | 3.22 |
| % | % | Custos directos complementares | 2 % | 144.97 | 2.90 |
|  |  | Custos directos |  |  | 147.87 |
