# Exaustor para cozinha

- Propriedade do ficheiro: CYPE INGENIEROS, S.A.
- Formato: FIEBDC-3/2002
- Moeda: EUR
- Custos indirectos: 3.00 %
- IVA: 23.00 %

## I Instalações

### IV Ventilação

#### IVK Ventilação adicional específica em cozinha para habitações

**IVK015** Ud Exaustor para cozinha.
Exaustor convencional com 1 motor de aspiração, com tramo de ligação de tubo flexível de alumínio a conduta de extracção para evacuação de fumos. Inclusive elementos de fixação.
Inclui: Marcação através de molde. Colocação e fixação. Ligação e verificação do seu correcto funcionamento.
Critério de medição de projecto: Número de unidades previstas, segundo documentação gráfica de Projecto.
Critério de medição de obra: Medir-se-á o número de unidades realmente executadas segundo especificações de Projecto.

| Código | Un | Descrição | Rendimento | Preço | Importância |
|---|---|---|---|---|---|
| mt32ces010a | Ud | Exaustor, convencional, com 1 motor de aspiração, segundo NP EN 60335-1, com elementos de fixação. (material) | 1.000 | 58.18 | 58.18 |
| mt42cme020d | m | Tubo flexível de alumínio natural, de 110 mm de diâmetro, inclusive curvas, derivações, uniões e peças especiais. (material) | 3.000 | 2.56 | 7.68 |
| mo003 | h | Oficial de 1ª electricista. (mão de obra) | 0.200 | 23.31 | 4.66 |
| mo102 | h | Ajudante de electricista. (mão de obra) | 0.200 | 22.09 | 4.42 |
| % | % | Custos directos complementares | 2 % | 74.94 | 1.50 |
|  |  | Custos directos |  |  | 76.44 |
