# Conduta de ventilação de peças cerâmicas

- Propriedade do ficheiro: CYPE INGENIEROS, S.A.
- Formato: FIEBDC-3/2002
- Moeda: EUR
- Custos indirectos: 3.00 %
- IVA: 23.00 %

## I Instalações

### IV Ventilação

#### IVV Condutas de admissão e extracção para ventilação

**IVV015** m Conduta de ventilação de peças cerâmicas.
Execução de conduta de ventilação, formada por peças simples cerâmicas, de 26x39x25 cm, assentes com argamassa de cimento, confeccionada em obra, dosificação 1:6. Incluindo peças de inspecção, de desvios e especiais.
Inclui: Marcação. Colocação e aprumo de prumos de referência. Colocação das peças, assentes com argamassa. Correcção de falhas das juntas.
Critério de medição de projecto: Comprimento medido desde o arranque da conduta até a parte inferior do extractor, segundo documentação gráfica de Projecto.
Critério de medição de obra: Medir-se-á, desde o início da conduta até a parte inferior do extractor, o comprimento realmente executado segundo especificações de Projecto.

| Código | Un | Descrição | Rendimento | Preço | Importância |
|---|---|---|---|---|---|
| mt08aaa010a | m³ | Água. (material) | 0.006 | 1.50 | 0.01 |
| mt01arg005a | t | Areia de pedreira, para argamassa preparada em obra. (material) | 0.016 | 18.00 | 0.29 |
| mt08cem011a | kg | Cimento Portland CEM II/B-L 32,5 R, cor cinzento, em sacos, segundo NP EN 197-1. (material) | 2.500 | 0.10 | 0.25 |
| mt20cer010e | Ud | Peça simples cerâmica, de 26x39x25 cm, para conduta de ventilação, segundo NP EN 1806. (material) | 4.333 | 2.82 | 12.22 |
| mq06hor010 | h | Betoneira eléctrica com uma capacidade de amassadura de 160 l. (equipamento) | 0.007 | 3.45 | 0.02 |
| mo020 | h | Oficial de 1ª construção. (mão de obra) | 0.200 | 22.68 | 4.54 |
| mo113 | h | Operário não qualificado construção. (mão de obra) | 0.280 | 21.45 | 6.01 |
| % | % | Custos directos complementares | 2 % | 23.34 | 0.47 |
|  |  | Custos directos |  |  | 23.81 |
