# Conduta flexível de parede dupla, com parede interior de alumínio e poliéster, e parede exterior de PVC

- Propriedade do ficheiro: CYPE INGENIEROS, S.A.
- Formato: FIEBDC-3/2002
- Moeda: EUR
- Custos indirectos: 3.00 %
- IVA: 23.00 %

## I Instalações

### IV Ventilação

#### IVV Condutas de admissão e extracção para ventilação

**IVV330** m Conduta flexível de parede dupla, com parede interior de alumínio e poliéster, e parede exterior de PVC.
Conduta de ventilação, formada por tubo flexível de parede dupla, de 125 mm de diâmetro nominal, composto por parede interior de alumínio, poliéster e cabo de aço em espiral de 126 mm de diâmetro interior e parede exterior de fios de fibra de vidro recobertos de PVC cor cinzento de 131 mm de diâmetro exterior, intervalo de temperatura de trabalho de -30 a 140°C. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42zeh201a | Ud | Material auxiliar para montagem e fixação das condutas flexíveis de parede dupla, de 125 mm de diâmetro nominal, com parede interior de alumínio e poliéster, e parede exterior de PVC. (material) | 1.000 | 0.41 | 0.41 |
| mt42zeh200ab | m | Tubo flexível de parede dupla, de 125 mm de diâmetro nominal, composto por parede interior de alumínio, poliéster e cabo de aço em espiral de 126 mm de diâmetro interior e parede exterior de fios de fibra de vidro recobertos de PVC cor cinzento de 131 mm de diâmetro exterior, intervalo de temperatura de trabalho de -30 a 140°C, fornecido em tramos de 10 m, com o preço incrementado em 5% relativamente a acessórios e peças especiais. (material) | 1.000 | 8.66 | 8.66 |
| mo011 | h | Oficial de 1ª montador. (mão de obra) | 0.098 | 23.31 | 2.28 |
| mo080 | h | Ajudante de montador. (mão de obra) | 0.049 | 22.13 | 1.08 |
| % | % | Custos directos complementares | 2 % | 12.43 | 0.25 |
|  |  | Custos directos |  |  | 12.68 |
